# Ersterfassung und Baumkontrollen FB Wittenberg
Angebotsaufforderung (GAEB DA XML 3.2, DA83)
Projekt: 2026-01
Währung: EUR
Vergabeart: Öffentliche Ausschreibung
Auftraggeber: DV-Nummer: 26_S_002; Vergabenummer: 26_S_002
Erstellt mit: BECHMANN AVA 2021/ GXML Toolbox V3.2 R20190425, BECHMANN AVA 2021, 06.02.2026

## Zusätzlicher Text
LEISTUNGSVERZEICHNIS
über
  Ersterfassung und Baumkontrollen
  im Flussbereich Wittenberg

Bauvorhaben:  Ersterfassung und Baumkontrollen

LV-Nr.:  2026-01
Vergabenummer:  26/S/0001/WB

Bauherr:  Landesbetrieb für Hochwasserscgutz und Wasserwirtschaft
  des Landes Sachsen-Anhalt
  Flussbereich Wittenberg
  Sternstraße 59

  06886 Lutherstadt Wittenberg

## Ergänzende Vertragsbedingungen
Ergänzende Vertragsbedingungen
1. Allgemeine Vorbemerkungen
Im Landesbetrieb für Hochwasserschutz und Wasserwirtschaft Sachsen-Anhalt (LHW), Flussbereich Wittenberg, sollen die in den nachfolgend aufgeführten Bereichen der im Eigentum des LHW befindlichen Gehölzbestände in einem Baumkataster für die Beurteilung der Verkehrssicherheit erfasst werden und in regelmäßigen Intervallen kontrolliert werden. Im Bearbeitungszeitraum sollen alle relevanten Bäume erfasst und das Baumkataster qualifiziert ständig fortgeschrieben werden. Es soll der Schadens- und Unfallverhütung (gemäß § 823 Abs. 1 BGB), sowie der Dokumentation im Haftungsfall dienen.
Gleichzeitig sollen verkehrssichernde und schadenverhütende Maßnahmen auf das rechtlich und tatsächlich notwendige Maß, zur Erhaltung des gewünschten Standards und zur Gewährleistung der Verkehrssicherheit auf den landeseigenen dem Flussbereich zugeordneten Grundstücken, reduziert werden. Dazu sind ist erster Linie Erstaufnahmen durchzuführen mit anschließenden Folgebeurteilungen.

Rechtliche Grundlagen bilden das Bürgerliche Gesetzbuch (BGB), das BNatSchG, das NatSchG LSA und die Straßenverkehrsordnung (StVO). Es gelten ferner die Baumkontroll- und Baumuntersuchungsrichtlinien, sowie die ZTV Baumpflege der Forschungsgesellschaft Landschaftsentwicklung Landschaftsbau (FLL) e.V. in der jeweils aktuellsten Ausgabe. Diese werden somit auch Vertragsbestandteil. Die Unfallverhütungsvorschriften der zuständigen Unfallkasse sowie der Berufsgenossenschaft sind einzuhalten.

Fachliche Mindestqualifikation der mit der Ausführung betrauten Personen: FLL-zertifizierter Baumkontrolleur mit jährlicher Fortbildungsmaßnahme o. glw. (die Gleich- oder Höherwertigkeit der Abschlüsse sind nachzuweisen). Zur Durchführung der artenschutzfachlichen Kontrollen hat der Kontrolleur über die notwendigen Fach- und Sachkenntnisse bzgl. des Artenschutzes in Flora und Fauna zu verfügen.

Das zu entstehende Baumkataster soll im Datenbanksystem Arbokat® geführt werden. Das Datenbanksystem Arbokat® ist ein Fachsystem zum Aufbau und zur Pflege von Baumkatastern sowie zur Durchführung von Baumkontrollen, was u.a. der gerichtsfesten Nachweisführung der Verkehrssicherungspflicht dient. Die Systematik von Arbokat® erfüllt alle Kriterien der Baumkontrollrichtlinie FLL. Für die Erfassung und Kontrolle ist zwingend das Fachsystem Arbokat® ab Version 5.3.4.0 zu verwenden.
1. Aufgabenbeschreibung
1. 1. Erfassung und Kontrolle
  Bei der Erfassung wird zwischen Einzelbaum und Baumgruppen unterschieden. In Baumgruppen wurden bzw. werden homogene, in sich gleich zu bewertende und dicht stehende Baumbestände zusammengefasst. Baumgruppen sind in Fläche, Anzahl der Bäume und Artenzusammensetzung frei bestimmbar.
2. Bisher haben sich 3 größere Einteilungen herausgebildet, welche auch bei der Kalkulation und Abrechnung herangezogen werden können:
1. Baumgruppe bestehend  aus 0 - 20 Bäumen
2. Baumgruppen bestehend aus 21- 50 Bäumen
3. Baumgruppen bestehend aus  > 50 Bäumen

1. 1. 1. Teilleistungen bei der Ersterfassung von Einzelbäumen und Baumgruppen
  Bei der Ersterfassung sind beim jeweiligen Objekt (Einzelbaum oder Baumgruppe) folgende Parameter abzuarbeiten:
2. Erfassung und Eingabe der allgemeinen Informationen zum Baum oder Baumgruppe wie Art oder Artenzusammensetzung und Anzahl bei Baumgruppen, Stammdurchmesser, Höhe, Alter, Flussbereich, Gewässer, Meisterbereich, Ort, Funktion usw.
3. visuelle Ansprache und Beurteilung der Schadensmerkmale für Wurzel, Stamm und Krone
4. Bewertung der Vitalität und Sicherheitserwartung
5. Bewertung und Festlegung der Verkehrssicherheit
6. Festlegung von Pflege- und/oder Fällmaßnahmen
7. Festlegung, ob die Notwendigkeit einer Artenschutzrechtlichen Prüfung bei Pflege-oder Fällmaßmaßnahmen vorliegt
8. Festlegung der nächsten Kontrolle bzw. des Kontrollintervalls
9. Fotos vom Baum oder von Baumgruppe
10. Fotos von Schadbildern
11. Einmessen der Bäume/Baumgruppe mit hochwertigem GPS/, Genauigkeit von kleiner ±1,0 m (Grundkarten werden im *dxf-Format bzw. als Shape zur Verfügung gestellt, Luftbilder als *jpg-, *pdf- Datei)
Lieferung und Anbringen von weißen Aluplaketten mit grünem Rand (siehe Anlage 1) mit Lasergravur oder entsprechend Bestand z. B.  Edelstahlplaketten mit gestanzten Nummern, Durchmesser ca. 45mm inkl. Schrauben (herausdrehbar), in ca. 2,50m Höhe am Stamm.

1. 1. 1. Teilleistungen der Folgebeurteilung von Bäumen und Baumgruppen
  Bei der Folgebeurteilungen sind beim jeweiligen Objekt (Einzelbaum oder Baumgruppe) folgende Parameter abzuarbeiten:
2. Überprüfung der bereits erfassten allgemeinen Informationen zum Baum oder Baumgruppe wie Art, Artenzusammensetzung und Anzahl bei Baumgruppen, Flussbereich, Gewässer, Ingenieurbereich, Ort, Funktion
3. Überprüfung und Anpassung der veränderlichen Daten wie Stammdurchmesser, Höhe, Alter
4. visuelle Ansprache und Beurteilung der Schadensmerkmale für Wurzel, Stamm und Krone
5. Fotos von Schadbildern
6. Bewertung der Vitalität und Sicherheitserwartung
7. Bewertung und Festlegung der Verkehrssicherheit
8. Festlegung von Pflege- und/oder Fällmaßnahmen
9. Festlegung ob die Notwendigkeit einer Artenschutzrechtlichen Prüfung bei Pflege-oder Fällmaßmaßnahmen vorliegt
10. Festlegung der nächsten Kontrolle bzw. des Kontrollintervalls
11. Bei Bedarf Lieferung und Anbringen von Ersatzplaketten entsprechend Bestand (ohne fortlaufende Nummerierung, Anzubringen bei nachfolgendem Untersuchungsintervall) in ca. 2,50m Höhe am Stamm
Hinweis: Bereits erfasste Einzelbäume oder Baumgruppen sind bei Folgekontrollen nicht umzunummerieren bzw. Einzelbäume in neue Baumgruppen zusammenzufassen. In begründeten Ausnahmefällen darf dies erst nach der Zustimmung des AG erfolgen.

1. 1. 1. Zwingend auszufüllende Pflichtpfelder der Anwendungssoftware
  In der zu verwendenen Software Arbokat sind folgende Pflichtfelder immer auszufüllen:
   1. Ersterfassung
   2. Baumnummer
   3. Plakettennummer
   4. Bearbeiter Baum (zuletzt bearbeitet durch)
   5. Bewertung Gruppe (Die Erfassung von Baumgruppen in den Bereichen freigestellt, es wird unterschieden in Baumgruppen von: 0 - 20 Einzelbäumen
  21 - 50 Einzelbäumen
2. > 50 Einzelbäumen
3.
1. 1. Bewertung Krone
   2. Bewertung Stamm
   3. Bewertung Wurzel
   4. Bezirk
   5. Datum Bearbeitung (Baum)
   6. Datum Kontrolle
   7. Deich / Gewässer
   8. Eigentum (Feldwerte sind wie folgt zu definieren: LHW, Dritte, unklar)
   9. Einzelbaum/Gruppe (Die Erfassung von Baumgruppen ist in den Bereichen freigestellt, es wird unterschieden in  Baumgruppen von: 0 - 20 Einzelbäumen
  21 - 50 Einzelbäume
2. > 50 Einzelbäumen
1. 1. Flussbereich
   2. Genauer Standort (Standort in Fließrichtung: Feldwerte: links, rechts, indifferent
   3. Höhe
   4. Kontrolleur (Eintragung der Firma und des Bearbeiters mit Vor- und Zunamen)
   5. Koordinate X und Koordinate Y
   6. Kronenform
   7. Maßnahme
   8. Mn. Anzahl
   9. Mn. Art bot. (Gruppe) und Mn. Art de. (Gruppe)
   10. Mn. Dringlichkeit max.
   11. Nächste Kontrolle
   1. Ø Krone
   2. O Stamm
   3. Ø Stamm
   1. Ort/Straße (Gemarkung, Feldwerte einpflegen und stetig aktualisieren)
   2. Pflanzjahr
   3. Physiologie
   4. Sicherheitserwartung
   5. Sonstiges
   6. Symptom Gruppe / Symptom Krone / Symptom Stamm / Syptom Wurzel
   7. Verkehrssicherheit
   8. Vitalität
   9. Anzahl Art (Gruppe)
   10. Anzahl Bäume (Gruppe)
   11. Art botanisch
   12. Art botanisch (Gruppe)
   13. Art deutsch
   14. Art deutsch (Gruppe)
1. 1. 1. Teilleistung Artenschutzrechtliche Prüfung
  Im Rahmen der Gehölzpflegemaßnahmen zur Herstellung der Verkehrssicherheit ist es auch notwendig Bäume im stärkeren Umfang zurückzuschneiden oder auch zu fällen. Um die artenschutzrechtlichen Verbotstatbestände des §44 Abs. 1 Nr. 1-3 BNatschG auszuschließen, ist vor Beginn der Gehölzpflegemaßnahme eine Sichtkontrolle durch sachkundiges Personal vorzunehmen und zu protokollieren. Das Protokoll ist mit Lageplan und Fotos digital zur Verfügung zu stellen. Bei Anhaltspunkten für eine Beeinträchtigung geschützter Arten i. S. d. §7 Abs. 2 Nr. 13 BNatschG ist der Kontakt mit der UNB aufzunehmen, um das weitere Vorgehen abzustimmen und geeignete Schutzmaßnahmen vorzuschlagen. Die arteenschutzrechtliche Prüfung findet dann Anwendung, wenn es den begründeten Verdacht gibt, dass Tier- und Pflanzenarten, die nach europäischem Recht geschützt sind, beeinträchtigt werden können. In der artenschutzrechtlichen Prüfung werden die besonders geschützten Arten, streng geschützten Arten und europarechtlich geschützten Arten auf mögliche Beeinträchtigungen durch die geplanten Holzungsmaßmnahmen untersucht. Die Teilleistung der artenschutzrechtlichen Prüfung erfolgt nach separater Einzelbeauftragung durch den AG. Der AN verfügt über das notwendige Fachwissen und die notwendige technische Ausstattung (Wildkamera, Endoskop-Kamera, GPS Empfänger o. ä.). Der AG stellt im Bedarfsfall nach Abstimmung Leitern oder Hubarbeitsbühne mit Bedien- und Sicherungspersonal zur Verfügung. Die Qualifikationsnachweise sind mit dem Angebot einzureichen.
   1. 1. Teilleistung Eingehendere Untersuchung - Baumgutachten zur Klärung der Verkehrssicherheit
  Der LHW ist als Flächen- und Baumeigentümer verpflichtet, die Verkehrssicherheit der Bäume zu gewährleisten. Diese Pflicht leitet sich aus § 823 des Bürgerlichen Gesetzbuches (BGB) ab, der die Haftung für Schäden regelt, die durch Verletzung der Verkehrssicherung entstehen. Demnach muss der Eigentümer dafür sorgen, dass von seinen Bäumen keine Gefahr für Dritte ausgeht.
   2. Wenn bei Regelkontrollen Auffälligkeiten festgestellt werden, die eine genaue Beurteilung erschweren, sind eingehende Untersuchungen erforderlich. Diese gehen über die visuelle Kontrolle hinaus und können den Einsatz spezieller Geräte und Methoden beinhalten. Diese können im ersten Schritt Bohrwiderstandsmessungen sein, die die Holzzersetzung im Inneren des Stammes feststellen können. Darüber hinaus können weitere Methoden zum Einsatz kommen: Schalltomographie (Darstellung von Fäulen oder Hohlräumen im Stamm) und Zugversuche (Test über die Stand- und Bruchsicherheit). Die Messungen dienen der Emittlung der Stand- und Verkehrssicherheit im Rahmen einer eingehenden Baumuntersuchung gemäß FFL-Baumkontrollrichtlinie, ZTV-Baumpflege und VTA-Methode (Visual Tree Assessment).
   3. Die Teilleistung der Erstellung eines Baumgutachtens bzgl. der Verkehrssicherheit erfolgt nach separater Einzelbeauftragung durch den AG. Zur Abrufung der Teilleistung kommt es bei unklarer Standsicherheit bei Einzelbäumen bzw. Streitigkeiten mit angrenzenden Flurstückseigentümern oder Anwohnern, vorrangig in den Ortslagen. Die Beauftragung weiterer, notwendiger Untersuchungen bleibt dem AG ausdrücklich vorbehalten.
2. Umfang, Ausführungszeitraum, Kalkulationshinweise
Die Kontrollen wechseln gemäß FLL Baumkontrolle zwischen belaubten und unbelaubten Zustand.
Das Kontrollintervall bzw. den nächsten Kontrolltermin legt der Kontrolleur in Abhängigkeit der fachlichen Notwendigkeit anhand der Sicherheitserwartung, der Vitalität, des Baumalters, der Vorschädigung und weiterer Parameter fest. Die Kontrollintervalle am jeweiligen Gewässer und Deichabschnitt sind so festzulegen, dass die Gewässer und Deiche nur einmalig im Jahr angefahren werden müssen. Dadurch sollen unnötige Mehrfachbegehungen und Anfahrten in einem Jahr vermieden werden. Bei Sonderfällen bedarf es der vorherigen Abstimmung zwischen AN und AG.
Die Kontrollen im belaubten Zustand sind im Frühjahr/Sommer und die Kontrollen im unbelaubten Zustand sind im Spätherbst/Winter der jeweiligen Jahresscheibe abzuschließen und das neue Datenmaterial zu übergeben.

Die Laufzeit des Rahmenvertrages von vier Jahren wird dabei in eine garantierte Vertragslaufzeit von 1 Jahr und optionale Vertragsverlängerungen um jeweils 1 Jahr aufgeteilt. Durch die Vertragsverlängerungsoption kann der Auftraggeber mit einer einseitigen Erklärung die Option nutzen und den Vertrag entsprechend der Vereinbarung verlängern. Wird die Vertragsverlängerungsoption nicht genutzt, endet der Rahmenvertrag nach Ende der garantierten Vertragslaufzeit bzw. nach der jeweiligen Verlängerung. Vor dem Ende der Vertragslaufzeit abgerufene Leistungen sind auch über das Vertragsende hinaus zu den Bedingungen des Vertrages zu erfüllen.
Die zu kalkulierenden Leistungen gemäß Leistungsbeschreibung umfassen die genannten Arbeiten für ein Jahr. Die LV-Mengen sind zunächst nur geschätzt. Nach der Ersterfassung aller zu kartierender Gehölze werden die tatsächlichen Mengen für die Nachkontrollen als Grundlage verwendet. Die Positionen der Ersterfassungen umfassen das erste Jahr des Rahmenvertrages, die Positionen der visuellen Folgebeurteilungen die darauffolgenden Jahre. Ein Anspruch, dass die LV-Mengen im vollen Umfang zur Ausführung kommen, besteht nicht.
Die Stückzahlen können je nach festgelegtem Kontrollintervall variieren. Die ausgeschriebenen Mengen sind Richtwerte.
Bei den Teilleistungen der artenschutzrechtlichen Prüfung und der eingehenden Untersuchung handelt es sich  um Bedarfspositionen, die nur bei Erfordernis beauftragt werden.

Bei der Kalkulation ist zu berücksichtigen, dass die Gehölze vorwiegend beidseitig an Gewässerböschungen/Deichböschungen  stehen. Dort ist unter Umständen mit beengten Verhältnissen, wie Bebauung bis ans Gewässer heran, zu rechnen. Ebenso kann die Zugänglichkeit durch Zäune, Unterwuchs erschwert sein. Die Kontrollabschnitte sind über öffentliche Verkehrswege,
landwirtschaftliche Wege und private Grundstücke zu erreichen. Die Einzelstandorte sind unter Umständen nur über Privateigentum oder vom Wasser aus mittels Wathose zu erreichen.

Die zu bietenden Einzelpreise haben die Örtlichkeit der Leistungserbringung unbedingt zu berücksichtigen. Dies gilt für sämtliche Einzelpreise des vorliegenden Leistungsverzeichnisses.
Die Vor-Ort-Situation ist vor Angebotserstellung in Augenschein zu nehmen!
Aus Unkenntnis der Vor-Ort-Situation entstandene Nachforderungen werden nicht vergütet und gehen zu Lasten des Auftragnehmers. Mit Abgabe des Angebotes erklärt der Bieter, dass die vorhandenen Unterlagen für eine einwandfreie Kalkulation der angebotenen Preise ausreichend sind und er sich dem Umfang seiner Leistung bewusst ist. Später vorgebrachte Einwendungen können nicht berücksichtigt werden.
Die ausführende Firma verpflichtet sich, durch laufende Kontrolle während der Durchführung der Arbeiten die im Blankett angesetzten Massen zu überprüfen und bei Erhöhung jeweils vor Beginn der Arbeiten eine Mitteilung zu machen. Für Mehrarbeiten oder andere Ausführungen als die ausgeschriebenen, sind die schriftliche Bekanntgabe der Vergütungsforderung und Ihre Genehmigung durch den Auftraggeber erforderlich.
Die Beauftragung erfolgt vorbehaltlich der Bereitstellung finanzieller Mittel. Die anzuliefernden Maschinen, Materialien und anzuwendenden Messverfahren sind dem Auftraggeber ohne besondere Aufforderung anzukündigen und vor Leistungserbringung/der Verarbeitung vom Auftraggeber frei zeichnen zu lassen.

Je nach Kontrollintervall sind die Kontrollen nicht fortlaufend und durchgängig am Gewässer oder Deich auszuführen. Kosten und Aufwendungen für notwendige Zwischenwegestrecken sind in die entsprechenden Einheitspreise einzukalkulieren. Die erforderlichen Abstimmungen mit den Gemeinden und den Eigentümern/Pächtern über die Zugänglichkeit der Standorte sind vom AN vor Beginn der Kontrollen durchzuführen.

Die erforderliche Hard- bzw. Software wird nicht durch den LHW bereitgestellt. Hierfür evtl. anfallende Kosten sind mit in die Kalkulation der Ersterfassung und der Kontrollen einzurechnen bzw. zu berücksichtigen.
Für die Nutzung des Fachsystems Arbokat® ist eine App-Lizenz oder ein Windows Tablet-Lizenz zwingend erforderlich!
1. Rechnungslegung
Die Vergütung der abgerufenen Leistung ergibt sich aus dem Auftragsangebot. Jede Leistung versteht sich mit allen Nebenarbeiten und –kosten, ggf. verkehrsrechtlichen Anordnungen, Arbeitskräften, Maschinen, Messtechnik, Software, An- und Abfahrten. Die Abrechnung der Ersterfassungen und der Regelkontrollen erfolgt nach Aufmaß (erfasster Kontrollaufwand in der Datenbank Arbokat®)
Die Teilleistungen werden nach den einzelnen Positionen im LV abgerechnet. Die Rechnung ist zeitnah, jedoch spätestens einen Monat nach Abschluss der Teilleistungen zu stellen. Bestandteil des Angebotes ist die Vereinbarung zur Einhaltung der Mindestanforderung nach dem TVergG LSA.
1. Haftung
Der Auftragnehmer stellt den Auftraggeber von Ansprüchen Dritter frei, die aus einer Verletzung der Rechte Dritter durch die von einem Auftragnehmer erbrachten Leistungen resultieren. Zur Absicherung von Ersatzansprüchen des Auftraggebers aus diesem Vertrag hat der Auftragnehmer eine Betriebshaftpflichtversicherung mit folgenden Mindestdeckungssummen abzuschließen:

a) Für Personen- und Sachschäden: 2.000.000,00€
b) Für Vermögensschäden 1.000.000,00€

Die Kosten für die Betriebshaftpflichtversicherung sind in der vereinbarten Vergütung enthalten. Der Auftragnehmer ist zur unverzüglichen, schriftlichen Anzeige verpflichtet, wenn und soweit der Versicherungsschutz in der vereinbarten Höhe nicht mehr besteht oder in Frage gestellt ist. Der Auftraggeber kann Vergütungszahlungen von der Vorlage einer aktuellen Versicherungsbestätigung abhängig machen.
1. Antikorruptionsklausel
Der Auftraggeber ist berechtigt den Vertrag fristlos zu kündigen, wenn der Auftragnehmer Personen, die für den Auftraggeber mit der Vorbereitung, dem Abschluss oder der Durchführung des Vertrages befasst sind oder ihnen nahe stehenden Personen, wozu insbesondere Angehörige im Sinne der § 11 Abs. 1 Nr. 1 des Strafgesetzbuches in der gültigen Fassung zählen, Geschenke oder sonstige Vorteile unmittelbar oder mittelbar anbietet, verspricht oder gewährt. Solchen Handlungen des Auftragnehmers stehen Handlungen von Personen gleich, die von ihm beauftragt oder mit seinem Wissen und Willen für ihn tätig sind.
Unter Vorteil im Sinne des Abs. 1 sind unentgeltliche Zuwendungen zu verstehen, auf die der Empfänger keinen gesetzlich begründeten Anspruch hat und die ihn materiell oder auch immateriell objektiv besser stellen. Unentgeltlich ist eine Zuwendung auch dann, wenn zwar eine Gegenleistung erfolgt, diese aber in keinem angemessenen Verhältnis zur gewährten Leistung steht. Als sonstige Vorteile gelten auch Entgelte für die Nebentätigkeit eines Beschäftigten des Auftraggebers beim Auftragnehmer, wenn die Nebentätigkeit nicht genehmigt ist und der Auftragnehmer es unterlässt, sich beim Auftraggeber über das Vorliegen einer Genehmigung Gewissheit zu verschaffen. Das Gleiche gilt, wenn sich der Auftragnehmer in Bezug auf die Vergabe an einer unzulässigen Wettbewerbsbeschränkung im Sinne des Gesetzes gegen Wettbewerbsbeschränkungen beteiligt, insbesondere eine Vereinbarung mit Dritten über die Abgabe oder Nichtabgabe von Angeboten, über zu fordernden Preise, über die Entrichtung einer Ausfallentschädigung (Gewinnbeteiligung oder sonstige Abgaben) sowie über die Festlegung von Preisen getroffen hat.
1. Schlussbestimmungen
Änderungen und Ergänzungen dieser ergänzenden Vertragsbedingungen bedürfen zu Ihrer Wirksamkeit der Schriftform.
Sollten Bestimmungen dieser ergänzenden Vertragsbedingungen oder eine künftig in diesen aufgenommene Bestimmung ganz oder teilweise unwirksam oder nicht durchführbar sein oder ihre Wirksamkeit oder Durchführbarkeit später verlieren, so wird hierdurch die Gültigkeit der übrigen Bestimmungen dieses Vertrages nicht berührt. Das gilt auch, soweit sich herausstellen sollte, dass der Vertrag eine Regelungslücke enthält. Anstelle der unwirksamen oder undurchführbaren Bestimmung oder zur Ausfüllung einer Regelungslücke soll eine angemessene Regelung gelten, die, soweit rechtlich möglich, dem am nächsten kommt, was die Vertragspartner gewollt haben oder nach dem Sinn und Zweck des Vertrages gewollt hätten, sofern sie bei Abschluss dieses Vertrages oder bei der späteren Aufnahme einer Bestimmung den Punkt bedacht hätten.

## 26_S_0029_WB
Datum: 06.02.2026

### Bereich 01 Titel 1 Ersterfassung u. Baumkontrollen Ing.bereich Mitte

#### Abschnitt 01.01 Linke Elbehauptdeiche

*Hinweis: Allgemeines: Linke Elbehauptdeiche*
Allgemeines: Linke Elbehauptdeiche

Der Landesbetrieb für Hochwasserschutz und Wasserwirtschaft, Flussbereich Wittenberg, ist für die Unterhaltung der linken Elbehauptdeiche verantwortlich. Im Ingenieurbereich Mitte des Flussbereiches Wittenberg sind die zu kartierenden Baumbestände an mehreren Standorten.

Es sollen alle hier befindlichen Bäume als Einzelbäume bzw. Baumgruppen kartiert werden. Einen Überblick über die Standorte und Gegebenheiten verschaffen die beigefügten Karten.

Die Baumbestände liegen teilweise in verschiedenen Schutzgebeiten (FFH-Gebiete, Naturschutzgebiete, Biosphärenreservat, Landschaftsschutzgebiete) und unterliegen somit besonderem Schutzstatus.

Es werden Einzelbäume und Baumgruppen überwiegend an folgenden Standorten kontrolliert und erfasst:

OL Priesitz bis Kläranlage Merschwitz: Abschnittslänge: ca. 1.565m

1. Abschnitt Priesitzer Deich: 2 Einzelbäume

2. Abschnitt Stadtdeich Pretzsch: 1 Baumgruppe mit 73 Einzelbäumen

3. Abschnitt Merschwitzer Deich: 12 Einzelbäume, 1 Baumgruppe mit 26 Bäumen,
  1 Baumgruppe mit 40 Bäumen

Kläranlage Merschwitz bis Deichwachhaus Bleddin: Abschnittslänge ca. 750m

1. Abschnitt Kleinzerbster Deich: 2 Einzelbäume

2. Abschnitt: Bösewiger Deich: 21 Einzelbäume, 1 Baumgruppe mit 10 Bäumen,
  1 Baumgruppe mit 15 Bäumen, 1 Baumgruppe mit 31 Bäumen

Deichwachhaus Bleddin bis Deichende Bleddin-Wartenburger Deich: Abschnittslänge ca. 1.350m

34 Einzelbäume, 1 Baumgruppe mit 45 Bäumen, 1 Baumgruppe mit 28 Bäumen, 2 Baumgruppen mit a 20 Bäumen

Dabruner Deich von Deichanfang bis Straßenbrücke B2 OL Pratau-Pratauer Deich: Abschnittslänge: ca. 1.300m

3 Einzelbäume, 1 Baumgruppe mit 28 Bäumen, 1 Baumgruppe mit 40 Bäumen, 1 Baumgruppe mit 50 Bäumen, 1 Baumgruppe mit 10 Bäumen, 1 Baumgruppe mit 8 Bäumen

Bleeserner Deich Deichanfang bis Deichende und Rückstaudeich Seegrehna: Abschnittslänge ca. 10.000m

38 Einzelbäume, 1 Baumgruppe mit 150 Bäumen, 1 Baumgruppe mit 34 Bäumen, 1 Baumgruppe mit 20 Bäumen, 1 Baumgruppe mit 79 Bäumen, 1 Baumgruppe mit 49 Bäumen, 1 Baumgruppe mit 34 Bäumen, 1 Baumgruppe mit 28 Bäumen, 1 Baumgruppe mit 57 Bäumen, 1 Baumgruppe mit 15 Bäumen, 1 Baumgruppe mit 29 Bäumen, 1 Baumgruppe mit 92 Bäumen, 1 Baumgruppe mit 12 Bäumen, 1 Baumgruppe mit 21 Bäumen, 1 Baumgruppe mit 32 Bäumen

Rehsener Deich: Abschnittslänge: ca. 4.960m

8 Einzelbäume, 1 Baumgruppe mit 42 Bäumen, 1 Baumgruppe mit 43 Bäumen, 1 Baumgruppe mit 55 Bäumen, 1 Baumgruppe mit 39 Bäumen, 1 Baumgruppe mit 7 Bäumen, 1 Baumgruppe mit 62 Bäumen

Wörlitzer Deich von Deichanfang, Mittelhölzer Deich, Fliederwall, Vockeroder Deich bis Diananwall Deichende: Abschnittslänge: ca. 7.000m

28 Einzelbäume, 1 Baumgruppe mit 90 Bäumen, 1 Baumgruppe mit 18 Bäumen, 1 Baumgruppe mit 50 Bäumen, 1 Baumgruppe mit 15 Bäumen, 1 Baumgruppe mit 40 Bäumen, 1 Baumgruppe mit 51 Bäumen, 1 Baumgruppe mit 42 Bäumen, 1 Baumgruppe mit 78 Bäumen, 1 Baumgruppe mit 39 Bäumen, 1 Baumgruppe mit 56 Bäumen, 1 Baumgruppe mit 83 Bäumen, 1 Baumgruppe mit 98 Bäumen, 1 Baumgruppe mit 86 Bäumen, 1 Baumgruppe mit 96 Bäumen, 1 Baumgruppe mit 20 Bäumen, 1 Baumgruppe mit 24 Bäumen, 1 Baumgruppe mit 55 Bäumen

Die ausgeschriebenen Mengen sind Richtwerte.

**01.01.001 An- und Abfahrt für Baumkontrollen je Deichabschnitt**
An- und Abfahrt für Baumkontrollen je Deichabschnitt
anfallende Kosten für An- und Abfahrt einschl. eventuell notwendiger Zusatzkosten sind einzukalkulieren
Die  Vergütung erfolgt pro Kontrollintervall am Deich nur einmalig pauschal.
Menge: 1,000 psch

**01.01.002 Begehung der Kontrollabschnitte (Ortslagen)**
Begehung der Kontrollabschnitte am Deich und den zugeordneten Liegenschaften, Grundlage für die Örtlichkeiten und Streckenlänge bildet das vorliegende Baumkataster. Die  Vergütung erfolgt pro Kontrollintervall je Deich nur einmalig pauschal.
Menge: 1,000 psch

**01.01.003 Ersterfassung/ Erstaufnahme von Einzelbäumen**
Ersterfassung/ Erstaufnahme von Einzelbäumen,
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 148,000 St

**01.01.004 Ersterfassung/ Erstaufnahme von Baumgruppen (5-20 Bäume)**
Ersterfassung/ Erstaufnahme von Baumgruppen (0-20 Bäume),
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 13,000 St

**01.01.005 Ersterfassung/ Erstaufnahme von Baumgruppen (21-50 Bäume),**
Ersterfassung/ Erstaufnahme von Baumgruppen (21-50 Bäume),
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 24,000 St

**01.01.006 Ersterfassung/ Erstaufnahme von Baumgruppen (> 50 Bäume),**
Ersterfassung/ Erstaufnahme von Baumgruppen (> 50 Bäume),
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 16,000 St

**01.01.007 Visuelle Folgebeurteilung von erfassten Einzelbäumen**
Visuelle Beurteilung von erfassten Einzelbäumen,
dabei sind die gemäß Aufgabenbeschreibung unter Punkt 2.1.1 und 2.1.3  aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Stück
Menge: 148,000 St

**01.01.008 Visuelle Folgebeurteilung von erfassten Baumgruppen (5-20 Bäume),**
Visuelle Beurteilung von erfassten Baumgruppen (5-20 Bäume),
dabei sind die in den Aufgabenbeschreibung unter Punkt.  2.1.1 und 2.1.3 aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Gruppe
Menge: 13,000 St

**01.01.009 Visuelle Folgebeurteilung von erfassten Baumgruppen (21-50 Bäume)**
Visuelle Beurteilung von erfassten Baumgruppen (21-50 Bäume),
dabei sind die in den Aufgabenbeschreibung unter  Punkt 2.1.1 und 2.1.3  aufgeführten Kontrollparameter abzuarbeiten und zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Gruppe
Menge: 24,000 St

**01.01.010 Visuelle Folgebeurteilung von erfassten Baumgruppen (> 50 Bäume)**
Visuelle Beurteilung von erfassten Baumgruppen (> 50 Bäume),
dabei sind die in den Aufgabenbeschreibung unter  Punkt 2.1.1 und 2.1.3  aufgeführten Kontrollparameter abzuarbeiten und zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Gruppe
Menge: 16,000 St

**01.01.011 Lieferung und Anbringung von Baumplaketten**
Lieferung und Anbringen von Baumplaketten, z.B. weißen Aluplaketten mit grünem Rand (siehe Anlage 1 zur Leistungsbeschreibung) Lasergravur oder  Edelstahlplaketten mit gestanzten Nummern, Durchmesser ca. 45mm inkl. Schrauben (herausdrehbar), nach Möglichkeit mit fortlaufender Nummerierung, Anzubringen bei Ersterfassung. Eintragung der Plakettennummer in das entsprechende Feld in Arbokat
Abrechnung lt. Lieferschein
Menge: 2300,000 St

**01.01.012 Einmessen der Bäume mit GPS / Digitalisierung der Baumstandorte**
Einmessung der Bäume mit hochwertigem GPS sowie mit einer Genauigkeit von kleiner +/- 1,0 m
Grundkarten werden im +dxf-Format bzw. als Shape zur Verfügung gestellt
Menge: 2300,000 St

**01.01.013 vermessungstechnische Erfassung von Baumstandorten**
Einmessung von Bäumen bei Baumstandorten in Grenzlage mit einer Genauigkeit von 5 cm im Lagestatus und  1 m Höhe über GOK
Menge: 200,000 St

**01.01.014 Lieferung und Anbringen von Ersatzplaketten**
Lieferung und Anbringen von Ersatzplaketten
entsprechend Bestand, von weißen Aluplaketten mit grünem Rand (siehe Anlage 1 der Leistungsbeschreibung) mit  Lasergravur oder  Edelstahlplaketten mit gestanzten Nummern, Durchmesser ca. 45mm inkl. Schrauben (herausdrehbar) oder Nägeln in c.a. 2,50m Höhe am Stamm anbringen, nach Möglichkeit mit fortlaufender Nummerierung.
Bei geänderter Plakettennummer Aktualisierung des entsprechenden Feldes in Arbokat.
Abrechnung lt. Lieferschein
Menge: 10,000 St

#### Abschnitt 01.02 Teilleistung Artenschutzrechtliche Prüfung

*Hinweis: Teilleistung Artenschutzrechtliche Prüfung*
In Folge der Baumkontrollen sind Gehölzschnittmaßnahmen oder Fällungen zur Wiedererlangung der Verkehrssicherheit durchzuführen.
Um die artenschutzrechtlichen Verbotstatbestände des §44 Abs. 1 Nr. 1-3 BNatschG auszuschließen, ist vor Beginn der Gehölzpflegemaßnahme eine Sichtkontrolle an zuvor festgelegeten Bäumen durch sachkundiges Personal vorzunehmen.
Der AN verfügt über das notwendige Fachwissen und die notwendige technische Ausstattung (Wildkamera, Endoskop-Kamera, GPS Empfänger o. ä.).

Sollte der AN nicht über die notwendigen Kenntnisse und technische Ausstattung verfügen, so kann er einen fachkundigen und leistungsfähigen Nachunternehmer für die Leistungen binden.

Der entsprechende Nachunternehmer ist hier  mit seinen Kontaktdaten zu benennen:

Name: '.........................................................'

Adresse: '.........................................................'

'.........................................................'

Tel.: '.........................................................'

E-Mail: '.........................................................'

Nachweise über die Sach- und Fachkunde sind auf Verlangen des AG nachzureichen.

**01.02.001 An- und Abfahrt für artenschutzrechtliche Prüfung**
An- und Abfahrt für artenschutzrechtliche Prüfung
am Baumbestand am Deich/Gewässer nach Bedarf
Kosten für An- und Abfahrt des sachkundigen Kontrolleurs einschl. eventuell notwendiger Zusatzkosten
Die Vergütung erfolgt pro Abruf/Tageseinsatz pauschal.
Menge: 1,000 Psch

**01.02.002 Durchführung der artenschutzrechtlichen Prüfung**
Durchführung der artenschutzrechtlichen Prüfung durch Sachkundigen gemäß Aufgabenstellung  Pkt. 2.1.4
Sichtkontrolle einschl. der notwendigen Untersuchungstechnik, Dokumentation mittels Fotos und GPS, Luftbildern, Erstellung entprechender Protokolle zum Nachweis gegenüber der UNB, Abstimmungen mit UNB,
Abrechnung auf Nachweis
Menge: 36,000 h

#### Abschnitt 01.03 Teilleistung Eingehende Untersuchung - Baumgutachten

*Hinweis: Teilleistung Eingehende Untersuchung - Baumgutachten*
In Folge der Baumkontrollen ist die Feststellung der Standsicherheit in Ausnahmefällen durch eine eingehende Untersuchung notwendig. Die Pflicht der Gewährleistung der Verkehrssicherheit der Bäume im Eigentum des LHW's leitet sich aus § 823 des Bürgerlichen Gesetzbuches (BGB) ab.
Die Durchführung der Standsicherheitsuntersuchungen, Messungen und Dokumentation ist durch sachkundiges Personal vorzunehmen.
Der AN verfügt über das notwendige Fachwissen und die notwendige technische Ausstattung.

Sollte der AN nicht über die notwendigen Kenntnisse und technische Ausstattung verfügen, so kann er einen fachkundigen und leistungsfähigen Nachunternehmer für die Leistungen binden.

Der entsprechende Nachunternehmer ist hier  mit seinen Kontaktdaten zu benennen:

Name: '.........................................................'

Adresse: '.........................................................'

'.........................................................'

Tel.: '.........................................................'

E-Mail: '.........................................................'

Nachweise über die Sach- und Fachkunde sind auf Verlangen des AG nachzureichen.

**01.03.001 An- und Abfahrt für eingehende Untersuchung**
An- und Abfahrt für eingehende Untersuchung
am Baumbestand am Deich nach Bedarf
Kosten für An- und Abfahrt des sachkundigen Kontrolleurs einschl. eventuell notwendiger Zusatzkosten
Die Vergütung erfolgt pro Abruf/Untersuchung.
Menge: 1,000 St

**01.03.002 Sichtprüfung und eingehende Untersuchung**
Durchführung der eingehenden Baumuntersuchung durch Sachkundigen gemäß Aufgabenstellung  Pkt. 2.1.5, wenn bei einer regulären Baumkontrolle Schäden wie Fäule, Höhlen, Risse oder Pilzbefall entdeckt werden.
Zur Feststellung der Verkehrssicherheit gemäß FLL-Baumkontrollrichtlinien sowie den anerkannten Regeln der Technik
Menge: 1,000 St

**01.03.003 Erste Bohrwiderstandsmessung**
Erste elektronische Bohrwiderstandsmessung zur Ermittlung der Restwandstärke, Bestimmung der Holzdichte zur Identifizierung von Schäden wie Fäule und Höhlungen

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**01.03.004 Weitere Bohrwiderstandsmessungen**
Weitere elektronische Bohrwiderstandsmessung zur Ermittlung der Restwandstärke, Bestimmung der Holzdichte zur Identifizierung von Schäden wie Fäule und Höhlungen am selben Individuum

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**01.03.005 Schalltomographische Untersuchung**
Durchführen einer schalltomographischen Utersuchung zur Beurteilung der inneren Holzstruktur, der Restwandstärke und zur Feststellung von Fäulen, Hohlräumen und anderen strukturellen Defekten im Stamm- und Wurzelbereich von Bäumen.
Die Untersuchung dient der Überprüfung der Verkehrssicherheit gemäß FLL-Baumkontrollrichtlinie, ZTV Baumpflege und der VTA-Methode (Visual Tree Assessment)

Angabe der Schalltomographie-Technik, der notwendigen Messdichte und Hinweis auf die Frequenz der eingesetzten Schallwellen
Beurteilung der Standsicherheit und der Verkehrssicherheit
Erstellung von Schnittbildern des zu untersuchenden Baumes, Analyse der Schallgeschwindigkeit in den Bäumen und Identifizierung und Quantifizierung von Schäden

einschl. Durchführung, Auswertung, Bewertung und vollständiger Dokumentaion
Menge: 1,000 St

**01.03.006 Zuglastwiderstandsmessung**
Durchführung einer fachgerechten Zuglastwiderstandsmessung (Zugversuch) zur Beurteilung der Standsicherheit und Bruchsicherheit von Bäumen.
Die Arbeiten sind nach den anerkannten Regeln der Technik, insbesondere nach den FLL- Baumkontrollrichtlinien und gängigen Verfahren (z.B. Pulling Test nach Wessolly, SIM, Statik-Integrations-Methode) auszuführen.
Messung der Verformung am Stamm (Dehnung) und der Neigung der Wurzelplatte (Kippbewegung) mithilfe von Dehnungs- bzw. Neigungssensoren (Elastometer) und Inclinometer.
Die gesamte Prozedur wird beendet, bevor der Baum Schaden nimmt, da alle Verformungen reversibel sein müssen.

einschl. Durchführung, Auswertung, Bewertung und vollständiger Dokumentaion
Menge: 1,000 St

**01.03.007 Erstellung Baumgutachten**
Erstellung eines Baumgutachtens

Auswertung der Daten der Messungen aus den vorherigen Positionen und Erstellung des schriftlichen Gutachtens.
Eingabe der Baumparameter, Sicherheitserwartung, Vitalität, verbale Beschreibung des Zustandes von Wurzel, Stamm und Krone.
Erläuterung der Messtechnik sowie die Anzahl und die Positionen der Bohrlöcher mit Fotos und der Darstelung Messkurve (Aufzeichnung des Widerstandsverlaufs in einer Messkurve, die im Gutachten dargestellt und entsprechend ausgewertet wird).
Analyse der Messergebnisse: Interpretation der Kurven zur Identifizierung von Schwachstellen
inkl. der notwendigen Vorarbeiten und die detaillierte Auswertung zur Erkennung von Hohlräumen, Rissen oder Fäulnis.

Darstellung der Ergebnisse der messtechnischen Untersuchungen, Risikobewertung sowie klaren Handlungsempfehlungen für den AG zur rechtlichen Absicherung gegenüber Dritten

Übergabe der Dokumentation als pdf-Format
Menge: 8,000 h

### Bereich 02 Titel 1 Ersterfassung u. Baumkontrollen Ing.bereich Mitte

#### Abschnitt 02.01 Rechte Elbehauptdeiche

*Hinweis: Allgemeines: Rechte Elbehauptdeiche*
Allgemeines: Rechte Elbehauptdeiche

Der Landesbetrieb für Hochwasserschutz und Wasserwirtschaft, Flussbereich Wittenberg, ist für die Unterhaltung der linken Elbehauptdeiche verantwortlich. Im Ingenieurbereich Mitte des Flussbereiches Wittenberg sind die zu kartierenden Baumbestände an mehreren Standorten.

Es sollen alle hier befindlichen Bäume als Einzelbäume bzw. Baumgruppen kartiert werden. Einen Überblick über die Standorte und Gegebenheiten verschaffen die beigefügten Karten.

Die Baumbestände liegen teilweise in verschiedenen Schutzgebeiten (FFH-Gebiete, Naturschutzgebiete, Biosphärenreservat, Landschaftsschutzgebiete) und unterliegen somit einem besoderen Schutzstatus.

Es werden Einzelbäume und Baumgruppen überwiegend an folgenden Standorten kontrolliert und erfasst:

Deich Elster Deichanfang bis Galliner Deich Deichende: Abschnittslänge: ca. 740m

1. Abschnitt OL Elster - HWS-Wand Marktbereich:  5 Einzelbäume

2. Abschnitt Galliner Deich von OL Iserbegka bis Prühlitz: 27 Einzelbäume

Teilschutzdeich Coswiger Luch bis Kliekener Deich Deichende: Abschnittslänge: ca. 750m

1. Abschnitt Coswiger Luch: 28 Einzelbäume

2. Abschnitt Buroer Deich und Kliekener Deich: 84 Einzelbäume

Die ausgeschriebenen Mengen sind Richtwerte.

**02.01.001 An- und Abfahrt für Baumkontrollen je Deichabschnitt**
An- und Abfahrt für Baumkontrollen je Deichabschnitt
anfallende Kosten für An- und Abfahrt einschl. eventuell notwendiger Zusatzkosten sind einzukalkulieren
Die  Vergütung erfolgt pro Kontrollintervall am Deich nur einmalig pauschal.
Menge: 1,000 psch

**02.01.002 Begehung der Kontrollabschnitte (Ortslagen)**
Begehung der Kontrollabschnitte am Deich und den zugeordneten Liegenschaften, Grundlage für die Örtlichkeiten und Streckenlänge bildet das vorliegende Baumkataster. Die  Vergütung erfolgt pro Kontrollintervall je Deich nur einmalig pauschal.
Menge: 1,000 psch

**02.01.003 Ersterfassung/ Erstaufnahme von Einzelbäumen**
Ersterfassung/ Erstaufnahme von Einzelbäumen,
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 144,000 St

**02.01.004 Ersterfassung/ Erstaufnahme von Baumgruppen (5-20 Bäume)**
Ersterfassung/ Erstaufnahme von Baumgruppen (5-20 Bäume),
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 1,000 St

**02.01.005 Ersterfassung/ Erstaufnahme von Baumgruppen (21-50 Bäume),**
Ersterfassung/ Erstaufnahme von Baumgruppen
(21-50 Bäume),
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 1,000 St

**02.01.006 Visuelle Folgebeurteilung von erfassten Baumgruppen (> 50 Bäume)**
Visuelle Beurteilung von erfassten Baumgruppen
(> 50 Bäume),
dabei sind die in den Aufgabenbeschreibung unter  Punkt 2.1.1 und 2.1.3  aufgeführten Kontrollparameter abzuarbeiten und zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Gruppe
Menge: 1,000 St

**02.01.007 Visuelle Folgebeurteilung von erfassten Einzelbäumen**
Visuelle Beurteilung von erfassten Einzelbäumen,
dabei sind die gemäß Aufgabenbeschreibung unter Punkt 2.1.1 und 2.1.3  aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Stück
Menge: 144,000 St

**02.01.008 Visuelle Folgebeurteilung von erfassten Baumgruppen (5-20 Bäume),**
Visuelle Beurteilung von erfassten Baumgruppen
(5-20 Bäume),
dabei sind die in den Aufgabenbeschreibung unter Punkt.  2.1.1 und 2.1.3 aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Gruppe
Menge: 1,000 St

**02.01.009 Visuelle Folgebeurteilung von erfassten Baumgruppen (21-50 Bäume)**
Visuelle Beurteilung von erfassten Baumgruppen (21-50 Bäume),
dabei sind die in den Aufgabenbeschreibung unter  Punkt 2.1.1 und 2.1.3  aufgeführten Kontrollparameter abzuarbeiten und zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Gruppe
Menge: 1,000 St

**02.01.010 Visuelle Folgebeurteilung von erfassten Baumgruppen (> 50 Bäume)**
Visuelle Beurteilung von erfassten Baumgruppen
(> 50 Bäume),
dabei sind die in den Aufgabenbeschreibung unter  Punkt 2.1.1 und 2.1.3  aufgeführten Kontrollparameter abzuarbeiten und zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Gruppe
Menge: 1,000 St

**02.01.011 Lieferung und Anbringung von Baumplaketten**
Lieferung und Anbringen von Baumplaketten, z.B. weißen Aluplaketten mit grünem Rand (siehe Anlage 1 zur Leistungsbeschreibung) Lasergravur oder  Edelstahlplaketten mit gestanzten Nummern, Durchmesser ca. 45mm inkl. Schrauben (herausdrehbar), nach Möglichkeit mit fortlaufender Nummerierung, Anzubringen bei Ersterfassung. Eintragung der Plakettennummer in das entsprechende Feld in Arbokat
Abrechnung lt. Lieferschein
Menge: 144,000 St

**02.01.012 Einmessen der Bäume mit GPS / Digitalisierung der Baumstandorte**
Einmessung der Bäume mit hochwertigem GPS sowie mit einer Genauigkeit von kleiner +/- 1,0 m
Grundkarten werden im +dxf-Format bzw. als Shape zur Verfügung gestellt
Menge: 144,000 St

**02.01.013 vermessungstechnische Erfassung von Baumstandorten**
Einmessung von Bäumen bei Baumstandorten in Grenzlage mit einer Genauigkeit von 5 cm im Lagestatus und  1 m Höhe über GOK
Menge: 20,000 St

**02.01.014 Lieferung und Anbringen von Ersatzplaketten**
Lieferung und Anbringen von Ersatzplaketten
entsprechend Bestand, von weißen Aluplaketten mit grünem Rand (siehe Anlage 1 der Leistungsbeschreibung) mit  Lasergravur oder  Edelstahlplaketten mit gestanzten Nummern, Durchmesser ca. 45mm inkl. Schrauben (herausdrehbar) oder Nägeln in c.a. 2,50m Höhe am Stamm anbringen, nach Möglichkeit mit fortlaufender Nummerierung.
Bei geänderter Plakettennummer Aktualisierung des entsprechenden Feldes in Arbokat.
Abrechnung lt. Lieferschein
Menge: 10,000 St

#### Abschnitt 02.02 Teilleistung Artenschutzrechtliche Prüfung

*Hinweis: Teilleistung Artenschutzrechtliche Prüfung*
In Folge der Baumkontrollen sind Gehölzschnittmaßnahmen oder Fällungen zur Wiedererlangung der Verkehrssicherheit durchzuführen.
Um die artenschutzrechtlichen Verbotstatbestände des §44 Abs. 1 Nr. 1-3 BNatschG auszuschließen, ist vor Beginn der Gehölzpflegemaßnahme eine Sichtkontrolle an zuvor festgelegeten Bäumen durch sachkundiges Personal vorzunehmen.
Der AN verfügt über das notwendige Fachwissen und die notwendige technische Ausstattung (Wildkamera, Endoskop-Kamera, GPS Empfänger o. ä.).

Sollte der AN nicht über die notwendigen Kenntnisse und technische Ausstattung verfügen, so kann er einen fachkundigen und leistungsfähigen Nachunternehmer für die Leistungen binden.

Der entsprechende Nachunternehmer ist hier  mit seinen Kontaktdaten zu benennen:

Name: '.........................................................'

Adresse: '.........................................................'

'.........................................................'

Tel.: '.........................................................'

E-Mail: '.........................................................'

Nachweise über die Sach- und Fachkunde sind auf Verlangen des AG nachzureichen.

**02.02.001 An- und Abfahrt für artenschutzrechtliche Prüfung**
An- und Abfahrt für artenschutzrechtliche Prüfung
am Baumbestand am Deich/Gewässer nach Bedarf
Kosten für An- und Abfahrt des sachkundigen Kontrolleurs einschl. eventuell notwendiger Zusatzkosten
Die Vergütung erfolgt pro Abruf/Tageseinsatz.
Menge: 1,000 St

**02.02.002 Durchführung der artenschutzrechtlichen Prüfung**
Durchführung der artenschutzrechtlichen Prüfung durch Sachkundigen gemäß Aufgabenstellung  Pkt. 2.1.4
Sichtkontrolle einschl. der notwendigen Untersuchungstechnik, Dokumentation mittels Fotos und GPS, Luftbildern, Erstellung entprechender Protokolle zum Nachweis gegenüber der UNB, Abstimmungen mit UNB,
Abrechnung auf Nachweis
Menge: 24,000 h

#### Abschnitt 02.03 Teilleistung Eingehende Untersuchung - Baumgutachten

*Hinweis: Teilleistung Eingehende Untersuchung - Baumgutachten*
In Folge der Baumkontrollen ist die Feststellung der Standsicherheit in Ausnahmefällen durch eine eingehende Untersuchung notwendig. Die Pflicht der Gewährleistung der Verkehrssicherheit der Bäume im Eigentum des LHW's leitet sich aus § 823 des Bürgerlichen Gesetzbuches (BGB) ab.
Die Durchführung der Standsicherheitsuntersuchungen, Messungen und Dokumentation ist durch sachkundiges Personal vorzunehmen.
Der AN verfügt über das notwendige Fachwissen und die notwendige technische Ausstattung.

Sollte der AN nicht über die notwendigen Kenntnisse und technische Ausstattung verfügen, so kann er einen fachkundigen und leistungsfähigen Nachunternehmer für die Leistungen binden.

Der entsprechende Nachunternehmer ist hier  mit seinen Kontaktdaten zu benennen:

Name: '.........................................................'

Adresse: '.........................................................'

'.........................................................'

Tel.: '.........................................................'

E-Mail: '.........................................................'

Nachweise über die Sach- und Fachkunde sind auf Verlangen des AG nachzureichen.

**02.03.001 An- und Abfahrt für eingehende Untersuchung**
An- und Abfahrt für eingehende Untersuchung
am Baumbestand am Deich nach Bedarf
Kosten für An- und Abfahrt des sachkundigen Kontrolleurs einschl. eventuell notwendiger Zusatzkosten
Die Vergütung erfolgt pro Abruf/Untersuchung.
Menge: 1,000 St

**02.03.002 Sichtprüfung und eingehende Untersuchung**
Durchführung der eingehenden Baumuntersuchung durch Sachkundigen gemäß Aufgabenstellung  Pkt. 2.1.5, wenn bei einer regulären Baumkontrolle Schäden wie Fäule, Höhlen, Risse oder Pilzbefall entdeckt werden.
Zur Feststellung der Verkehrssicherheit gemäß FLL-Baumkontrollrichtlinien sowie den anerkannten Regeln der Technik
Menge: 1,000 St

**02.03.003 Erste Bohrwiderstandsmessung**
Erste elektronische Bohrwiderstandsmessung zur Ermittlung der Restwandstärke, Bestimmung der Holzdichte zur Identifizierung von Schäden wie Fäule und Höhlungen

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**02.03.004 Weitere Bohrwiderstandsmessungen**
Weitere elektronische Bohrwiderstandsmessung zur Ermittlung der Restwandstärke, Bestimmung der Holzdichte zur Identifizierung von Schäden wie Fäule und Höhlungen am selben Individuum

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**02.03.005 Schalltomographische Untersuchung**
Durchführen einer schalltomographischen Utersuchung zur Beurteilung der inneren Holzstruktur, der Restwandstärke und zur Feststellung von Fäulen, Hohlräumen und anderen strukturellen Defekten im Stamm- und Wurzelbereich von Bäumen.
Die Untersuchung dient der Überprüfung der Verkehrssicherheit gemäß FLL-Baumkontrollrichtlinie, ZTV Baumpflege und der VTA-Methode (Visual Tree Assessment)

Angabe der Schalltomographie-Technik, der notwendigen Messdichte und Hinweis auf die Frequenz der eingesetzten Schallwellen
Beurteilung der Standsicherheit und der Verkehrssicherheit
Erstellung von Schnittbildern des zu untersuchenden Baumes, Analyse der Schallgeschwindigkeit in den Bäumen und Identifizierung und Quantifizierung von Schäden

einschl. Durchführung, Auswertung, Bewertung und vollständiger Dokumentaion
Menge: 1,000 St

**02.03.006 Zuglastwiderstandsmessung**
Durchführung einer fachgerechten Zuglastwiderstandsmessung (Zugversuch) zur Beurteilung der Standsicherheit und Bruchsicherheit von Bäumen.
Die Arbeiten sind nach den anerkannten Regeln der Technik, insbesondere nach den FLL- Baumkontrollrichtlinien und gängigen Verfahren (z.B. Pulling Test nach Wessolly, SIM, Statik-Integrations-Methode) auszuführen.
Messung der Verformung am Stamm (Dehnung) und der Neigung der Wurzelplatte (Kippbewegung) mithilfe von Dehnungs- bzw. Neigungssensoren (Elastometer) und Inclinometer.
Die gesamte Prozedur wird beendet, bevor der Baum Schaden nimmt, da alle Verformungen reversibel sein müssen.

einschl. Durchführung, Auswertung, Bewertung und vollständiger Dokumentaion
Menge: 1,000 St

**02.03.007 Erstellung Baumgutachten**
Erstellung eines Baumgutachtens

Auswertung der Daten der Messungen aus den vorherigen Positionen und Erstellung des schriftlichen Gutachtens.
Eingabe der Baumparameter, Sicherheitserwartung, Vitalität, verbale Beschreibung des Zustandes von Wurzel, Stamm und Krone.
Erläuterung der Messtechnik sowie die Anzahl und die Positionen der Bohrlöcher mit Fotos und der Darstelung Messkurve (Aufzeichnung des Widerstandsverlaufs in einer Messkurve, die im Gutachten dargestellt und entsprechend ausgewertet wird).
Analyse der Messergebnisse: Interpretation der Kurven zur Identifizierung von Schwachstellen
inkl. der notwendigen Vorarbeiten und die detaillierte Auswertung zur Erkennung von Hohlräumen, Rissen oder Fäulnis.

Darstellung der Ergebnisse der messtechnischen Untersuchungen, Risikobewertung sowie klaren Handlungsempfehlungen für den AG zur rechtlichen Absicherung gegenüber Dritten

Übergabe der Dokumentation als pdf-Format
Menge: 8,000 h

### Bereich 03 Titel 1 Ersterfassung u. Baumkontrollen Ing.bereich Mitte

#### Abschnitt 03.01 Gewässer Zahna

*Hinweis: Allgemeines: Gewässer Zahna*
Allgemeines: Gewässer Zahna

Auf einer Länge von ca.15 km  ist die Zahna ein Gewässer I. Ordnung.
Sie entspringt im Fläming und mündet in Mühlanger in die Elbe.
Gespeist wird die Zahna vor allem aus kleinen Wiesenbächen und Sickergräben.
Sie durchfließt die Stadt Zahna und im weiteren Verlauf die Ortschaften Külso, Dietrichsdorf und Mühlanger.
Für die ca. 15 km der Zahna ist der Landesbetrieb für Hochwasserschutz und Wasserwirtschaft, Flussbereich Wittenberg, unterhaltungspflichtig.

Es sollen Einzelbäume in folgendem  bebauten Ortslagen erfasst werden:

Stadt Zahna: Abschnittslänge ca 20m (8 Einzelbäume)

        1. Abschnitt: Straßenbrücke Breitenteichstraße - 3 Einzelbäume

        2. Abschnitt: Brücke Grüner Weg - 5 Einzelbäume

OL Külso: Abschnittslänge ca. 10m(6 Einzelbäume)

        1. Abschnitt: Straßenbrücke Külsoer Mühle -6 Einzelbäume

Die ausgeschriebenen Mengen sind Richtwerte.

**03.01.001 An- und Abfahrt für Baumkontrollen je Deichabschnitt**
An- und Abfahrt für Baumkontrollen je Deichabschnitt
anfallende Kosten für An- und Abfahrt einschl. eventuell notwendiger Zusatzkosten sind einzukalkulieren
Die  Vergütung erfolgt pro Kontrollintervall am Deich nur einmalig pauschal.
Menge: 1,000 psch

**03.01.002 Begehung der Kontrollabschnitte (Ortslagen)**
Begehung der Kontrollabschnitte am Deich und den zugeordneten Liegenschaften, Grundlage für die Örtlichkeiten und Streckenlänge bildet das vorliegende Baumkataster. Die  Vergütung erfolgt pro Kontrollintervall je Deich nur einmalig pauschal.
Menge: 1,000 psch

**03.01.003 Ersterfassung/ Erstaufnahme von Einzelbäumen**
Ersterfassung/ Erstaufnahme von Einzelbäumen,
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 14,000 St

**03.01.004 Ersterfassung/ Erstaufnahme von Baumgruppen (5-20 Bäume)**
Ersterfassung/ Erstaufnahme von Baumgruppen (5-20 Bäume),
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 1,000 St

**03.01.005 Visuelle Folgebeurteilung von erfassten Einzelbäumen**
Visuelle Beurteilung von erfassten Einzelbäumen,
dabei sind die gemäß Aufgabenbeschreibung unter Punkt 2.1.1 und 2.1.3  aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Stück
Menge: 14,000 St

**03.01.006 Visuelle Folgebeurteilung von erfassten Baumgruppen (5-20 Bäume),**
Visuelle Beurteilung von erfassten Baumgruppen
(5-20 Bäume),
dabei sind die in den Aufgabenbeschreibung unter Punkt.  2.1.1 und 2.1.3 aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Gruppe
Menge: 1,000 St

**03.01.007 Lieferung und Anbringung von Baumplaketten**
Lieferung und Anbringen von Baumplaketten, z.B. weißen Aluplaketten mit grünem Rand (siehe Anlage 1 zur Leistungsbeschreibung) Lasergravur oder  Edelstahlplaketten mit gestanzten Nummern, Durchmesser ca. 45mm inkl. Schrauben (herausdrehbar), nach Möglichkeit mit fortlaufender Nummerierung, Anzubringen bei Ersterfassung. Eintragung der Plakettennummer in das entsprechende Feld in Arbokat
Abrechnung lt. Lieferschein
Menge: 14,000 St

**03.01.008 Einmessen der Bäume mit GPS / Digitalisierung der Baumstandorte**
Einmessung der Bäume mit hochwertigem GPS sowie mit einer Genauigkeit von kleiner +/- 1,0 m
Grundkarten werden im +dxf-Format bzw. als Shape zur Verfügung gestellt
Menge: 14,000 St

**03.01.009 vermessungstechnische Erfassung von Baumstandorten**
Einmessung von Bäumen bei Baumstandorten in Grenzlage mit einer Genauigkeit von 5 cm im Lagestatus und  1 m Höhe über GOK
Menge: 2,000 St

**03.01.010 Lieferung und Anbringen von Ersatzplaketten**
Lieferung und Anbringen von Ersatzplaketten
entsprechend Bestand, von weißen Aluplaketten mit grünem Rand (siehe Anlage 1 der Leistungsbeschreibung) mit  Lasergravur oder  Edelstahlplaketten mit gestanzten Nummern, Durchmesser ca. 45mm inkl. Schrauben (herausdrehbar) oder Nägeln in c.a. 2,50m Höhe am Stamm anbringen, nach Möglichkeit mit fortlaufender Nummerierung.
Bei geänderter Plakettennummer Aktualisierung des entsprechenden Feldes in Arbokat.
Abrechnung lt. Lieferschein
Menge: 2,000 St

#### Abschnitt 03.02 Teilleistung Artenschutzrechtliche Prüfung

*Hinweis: Teilleistung Artenschutzrechtliche Prüfung*
In Folge der Baumkontrollen sind Gehölzschnittmaßnahmen oder Fällungen zur Wiedererlangung der Verkehrssicherheit durchzuführen.
Um die artenschutzrechtlichen Verbotstatbestände des §44 Abs. 1 Nr. 1-3 BNatschG auszuschließen, ist vor Beginn der Gehölzpflegemaßnahme eine Sichtkontrolle an zuvor festgelegeten Bäumen durch sachkundiges Personal vorzunehmen.
Der AN verfügt über das notwendige Fachwissen und die notwendige technische Ausstattung (Wildkamera, Endoskop-Kamera, GPS Empfänger o. ä.).

Sollte der AN nicht über die notwendigen Kenntnisse und technische Ausstattung verfügen, so kann er einen fachkundigen und leistungsfähigen Nachunternehmer für die Leistungen binden.

Der entsprechende Nachunternehmer ist hier  mit seinen Kontaktdaten zu benennen:

Name: '.........................................................'

Adresse: '.........................................................'

'.........................................................'

Tel.: '.........................................................'

E-Mail: '.........................................................'

Nachweise über die Sach- und Fachkunde sind auf Verlangen des AG nachzureichen.

**03.02.001 An- und Abfahrt für artenschutzrechtliche Prüfung**
An- und Abfahrt für artenschutzrechtliche Prüfung
am Baumbestand am Deich/Gewässer nach Bedarf
Kosten für An- und Abfahrt des sachkundigen Kontrolleurs einschl. eventuell notwendiger Zusatzkosten
Die Vergütung erfolgt pro Abruf/Tageseinsatz.
Menge: 1,000 St

**03.02.002 Durchführung der artenschutzrechtlichen Prüfung**
Durchführung der artenschutzrechtlichen Prüfung durch Sachkundigen gemäß Aufgabenstellung  Pkt. 2.1.4
Sichtkontrolle einschl. der notwendigen Untersuchungstechnik, Dokumentation mittels Fotos und GPS, Luftbildern, Erstellung entprechender Protokolle zum Nachweis gegenüber der UNB, Abstimmungen mit UNB,
Abrechnung auf Nachweis
Menge: 8,000 h

#### Abschnitt 03.03 Teilleistung Eingehende Untersuchung - Baumgutachten

*Hinweis: Teilleistung Eingehende Untersuchung - Baumgutachten*
In Folge der Baumkontrollen ist die Feststellung der Standsicherheit in Ausnahmefällen durch eine eingehende Untersuchung notwendig. Die Pflicht der Gewährleistung der Verkehrssicherheit der Bäume im Eigentum des LHW's leitet sich aus § 823 des Bürgerlichen Gesetzbuches (BGB) ab.
Die Durchführung der Standsicherheitsuntersuchungen, Messungen und Dokumentation ist durch sachkundiges Personal vorzunehmen.
Der AN verfügt über das notwendige Fachwissen und die notwendige technische Ausstattung.

Sollte der AN nicht über die notwendigen Kenntnisse und technische Ausstattung verfügen, so kann er einen fachkundigen und leistungsfähigen Nachunternehmer für die Leistungen binden.

Der entsprechende Nachunternehmer ist hier  mit seinen Kontaktdaten zu benennen:

Name: '.........................................................'

Adresse: '.........................................................'

'.........................................................'

Tel.: '.........................................................'

E-Mail: '.........................................................'

Nachweise über die Sach- und Fachkunde sind auf Verlangen des AG nachzureichen.

**03.03.001 An- und Abfahrt für eingehende Untersuchung**
An- und Abfahrt für eingehende Untersuchung
am Baumbestand am Deich nach Bedarf
Kosten für An- und Abfahrt des sachkundigen Kontrolleurs einschl. eventuell notwendiger Zusatzkosten
Die Vergütung erfolgt pro Abruf/Untersuchung.
Menge: 1,000 St

**03.03.002 Sichtprüfung und eingehende Untersuchung**
Durchführung der eingehenden Baumuntersuchung durch Sachkundigen gemäß Aufgabenstellung  Pkt. 2.1.5, wenn bei einer regulären Baumkontrolle Schäden wie Fäule, Höhlen, Risse oder Pilzbefall entdeckt werden.
Zur Feststellung der Verkehrssicherheit gemäß FLL-Baumkontrollrichtlinien sowie den anerkannten Regeln der Technik
Menge: 1,000 St

**03.03.003 Erste Bohrwiderstandsmessung**
Erste elektronische Bohrwiderstandsmessung zur Ermittlung der Restwandstärke, Bestimmung der Holzdichte zur Identifizierung von Schäden wie Fäule und Höhlungen

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**03.03.004 Weitere Bohrwiderstandsmessungen**
Weitere elektronische Bohrwiderstandsmessung zur Ermittlung der Restwandstärke, Bestimmung der Holzdichte zur Identifizierung von Schäden wie Fäule und Höhlungen am selben Individuum

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**03.03.005 Schalltomographische Untersuchung**
Durchführen einer schalltomographischen Utersuchung zur Beurteilung der inneren Holzstruktur, der Restwandstärke und zur Feststellung von Fäulen, Hohlräumen und anderen strukturellen Defekten im Stamm- und Wurzelbereich von Bäumen.
Die Untersuchung dient der Überprüfung der Verkehrssicherheit gemäß FLL-Baumkontrollrichtlinie, ZTV Baumpflege und der VTA-Methode (Visual Tree Assessment)

Angabe der Schalltomographie-Technik, der notwendigen Messdichte und Hinweis auf die Frequenz der eingesetzten Schallwellen
Beurteilung der Standsicherheit und der Verkehrssicherheit
Erstellung von Schnittbildern des zu untersuchenden Baumes, Analyse der Schallgeschwindigkeit in den Bäumen und Identifizierung und Quantifizierung von Schäden

einschl. Durchführung, Auswertung, Bewertung und vollständiger Dokumentaion
Menge: 1,000 St

**03.03.006 Zuglastwiderstandsmessung**
Durchführung einer fachgerechten Zuglastwiderstandsmessung (Zugversuch) zur Beurteilung der Standsicherheit und Bruchsicherheit von Bäumen.
Die Arbeiten sind nach den anerkannten Regeln der Technik, insbesondere nach den FLL- Baumkontrollrichtlinien und gängigen Verfahren (z.B. Pulling Test nach Wessolly, SIM, Statik-Integrations-Methode) auszuführen.
Messung der Verformung am Stamm (Dehnung) und der Neigung der Wurzelplatte (Kippbewegung) mithilfe von Dehnungs- bzw. Neigungssensoren (Elastometer) und Inclinometer.
Die gesamte Prozedur wird beendet, bevor der Baum Schaden nimmt, da alle Verformungen reversibel sein müssen.

einschl. Durchführung, Auswertung, Bewertung und vollständiger Dokumentaion
Menge: 1,000 St

**03.03.007 Erstellung Baumgutachten**
Erstellung eines Baumgutachtens

Auswertung der Daten der Messungen aus den vorherigen Positionen und Erstellung des schriftlichen Gutachtens.
Eingabe der Baumparameter, Sicherheitserwartung, Vitalität, verbale Beschreibung des Zustandes von Wurzel, Stamm und Krone.
Erläuterung der Messtechnik sowie die Anzahl und die Positionen der Bohrlöcher mit Fotos und der Darstelung Messkurve (Aufzeichnung des Widerstandsverlaufs in einer Messkurve, die im Gutachten dargestellt und entsprechend ausgewertet wird).
Analyse der Messergebnisse: Interpretation der Kurven zur Identifizierung von Schwachstellen
inkl. der notwendigen Vorarbeiten und die detaillierte Auswertung zur Erkennung von Hohlräumen, Rissen oder Fäulnis.

Darstellung der Ergebnisse der messtechnischen Untersuchungen, Risikobewertung sowie klaren Handlungsempfehlungen für den AG zur rechtlichen Absicherung gegenüber Dritten

Übergabe der Dokumentation als pdf-Format
Menge: 8,000 h

### Bereich 04 Titel 1 Ersterfassung u. Baumkontrollen Ing.bereich Mitte

#### Abschnitt 04.01 Gewässer Fließgraben

*Hinweis: Allgemeines: Gewässer Fließgraben*
Allgemeines: Gewässer Fließgraben

Auf einer Länge von ca.27,6 km  ist der Fließgraben ein Gewässer I. Ordnung,
Er entspringt nahe der OL Wachsdorf und mündet bei Vockerode in die Elbe.
Gespeist wird der Fließgraben vor allem aus kleineren Gewässern 2. Ordnung.
Er durchfließt die OL Eutzsch, die OL Pratau und im weiteren Verlauf den Wörlitzer Parkbereich.
Für die ca. 27,6 km des Fließgrabens der ist der Landesbetrieb für Hochwasserschutz und Wasserwirtschaft, Flussbereich Wittenberg, unterhaltungspflichtig.

Es sollen Einzelbäume in folgendem Abschnitt erfasst werden:

Linke Elbseite wasserseitiger Weg an Deichüberfahrt "Wassermühlenfahrt":
Abschnittslänge ca. 20m

        - 3 Einzelbäume

Die ausgeschriebenen Mengen sind Richtwerte.

**04.01.001 An- und Abfahrt für Baumkontrollen je Deichabschnitt**
An- und Abfahrt für Baumkontrollen je Deichabschnitt
anfallende Kosten für An- und Abfahrt einschl. eventuell notwendiger Zusatzkosten sind einzukalkulieren
Die  Vergütung erfolgt pro Kontrollintervall am Deich nur einmalig pauschal.
Menge: 1,000 psch

**04.01.002 Begehung der Kontrollabschnitte (Ortslagen)**
Begehung der Kontrollabschnitte am Deich und den zugeordneten Liegenschaften, Grundlage für die Örtlichkeiten und Streckenlänge bildet das vorliegende Baumkataster. Die  Vergütung erfolgt pro Kontrollintervall je Deich nur einmalig pauschal.
Menge: 1,000 psch

**04.01.003 Ersterfassung/ Erstaufnahme von Einzelbäumen**
Ersterfassung/ Erstaufnahme von Einzelbäumen,
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 3,000 St

**04.01.004 Visuelle Folgebeurteilung von erfassten Einzelbäumen**
Visuelle Beurteilung von erfassten Einzelbäumen,
dabei sind die gemäß Aufgabenbeschreibung unter Punkt 2.1.1 und 2.1.3  aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Stück
Menge: 3,000 St

**04.01.005 Lieferung und Anbringung von Baumplaketten**
Lieferung und Anbringen von Baumplaketten, z.B. weißen Aluplaketten mit grünem Rand (siehe Anlage 1 zur Leistungsbeschreibung) Lasergravur oder  Edelstahlplaketten mit gestanzten Nummern, Durchmesser ca. 45mm inkl. Schrauben (herausdrehbar), nach Möglichkeit mit fortlaufender Nummerierung, Anzubringen bei Ersterfassung. Eintragung der Plakettennummer in das entsprechende Feld in Arbokat
Abrechnung lt. Lieferschein
Menge: 3,000 St

**04.01.006 Einmessen der Bäume mit GPS / Digitalisierung der Baumstandorte**
Einmessung der Bäume mit hochwertigem GPS sowie mit einer Genauigkeit von kleiner +/- 1,0 m
Grundkarten werden im +dxf-Format bzw. als Shape zur Verfügung gestellt
Menge: 3,000 St

**04.01.007 vermessungstechnische Erfassung von Baumstandorten**
Einmessung von Bäumen bei Baumstandorten in Grenzlage mit einer Genauigkeit von 5 cm im Lagestatus und  1 m Höhe über GOK
Menge: 1,000 St

**04.01.008 Lieferung und Anbringen von Ersatzplaketten**
Lieferung und Anbringen von Ersatzplaketten
entsprechend Bestand, von weißen Aluplaketten mit grünem Rand (siehe Anlage 1 der Leistungsbeschreibung) mit  Lasergravur oder  Edelstahlplaketten mit gestanzten Nummern, Durchmesser ca. 45mm inkl. Schrauben (herausdrehbar) oder Nägeln in c.a. 2,50m Höhe am Stamm anbringen, nach Möglichkeit mit fortlaufender Nummerierung.
Bei geänderter Plakettennummer Aktualisierung des entsprechenden Feldes in Arbokat.
Abrechnung lt. Lieferschein
Menge: 1,000 St

#### Abschnitt 04.02 Teilleistung Artenschutzrechtliche Prüfung

*Hinweis: Teilleistung Artenschutzrechtliche Prüfung*
In Folge der Baumkontrollen sind Gehölzschnittmaßnahmen oder Fällungen zur Wiedererlangung der Verkehrssicherheit durchzuführen.
Um die artenschutzrechtlichen Verbotstatbestände des §44 Abs. 1 Nr. 1-3 BNatschG auszuschließen, ist vor Beginn der Gehölzpflegemaßnahme eine Sichtkontrolle an zuvor festgelegeten Bäumen durch sachkundiges Personal vorzunehmen.
Der AN verfügt über das notwendige Fachwissen und die notwendige technische Ausstattung (Wildkamera, Endoskop-Kamera, GPS Empfänger o. ä.).

Sollte der AN nicht über die notwendigen Kenntnisse und technische Ausstattung verfügen, so kann er einen fachkundigen und leistungsfähigen Nachunternehmer für die Leistungen binden.

Der entsprechende Nachunternehmer ist hier  mit seinen Kontaktdaten zu benennen:

Name: '.........................................................'

Adresse: '.........................................................'

'.........................................................'

Tel.: '.........................................................'

E-Mail: '.........................................................'

Nachweise über die Sach- und Fachkunde sind auf Verlangen des AG nachzureichen.

**04.02.001 An- und Abfahrt für artenschutzrechtliche Prüfung**
An- und Abfahrt für artenschutzrechtliche Prüfung
am Baumbestand am Deich/Gewässer nach Bedarf
Kosten für An- und Abfahrt des sachkundigen Kontrolleurs einschl. eventuell notwendiger Zusatzkosten
Die Vergütung erfolgt pro Abruf/Tageseinsatz.
Menge: 1,000 St

**04.02.002 Durchführung der artenschutzrechtlichen Prüfung**
Durchführung der artenschutzrechtlichen Prüfung durch Sachkundigen gemäß Aufgabenstellung  Pkt. 2.1.4
Sichtkontrolle einschl. der notwendigen Untersuchungstechnik, Dokumentation mittels Fotos und GPS, Luftbildern, Erstellung entprechender Protokolle zum Nachweis gegenüber der UNB, Abstimmungen mit UNB,
Abrechnung auf Nachweis
Menge: 8,000 h

#### Abschnitt 04.03 Teilleistung Eingehende Untersuchung - Baumgutachten

*Hinweis: Teilleistung Eingehende Untersuchung - Baumgutachten*
In Folge der Baumkontrollen ist die Feststellung der Standsicherheit in Ausnahmefällen durch eine eingehende Untersuchung notwendig. Die Pflicht der Gewährleistung der Verkehrssicherheit der Bäume im Eigentum des LHW's leitet sich aus § 823 des Bürgerlichen Gesetzbuches (BGB) ab.
Die Durchführung der Standsicherheitsuntersuchungen, Messungen und Dokumentation ist durch sachkundiges Personal vorzunehmen.
Der AN verfügt über das notwendige Fachwissen und die notwendige technische Ausstattung.

Sollte der AN nicht über die notwendigen Kenntnisse und technische Ausstattung verfügen, so kann er einen fachkundigen und leistungsfähigen Nachunternehmer für die Leistungen binden.

Der entsprechende Nachunternehmer ist hier  mit seinen Kontaktdaten zu benennen:

Name: '.........................................................'

Adresse: '.........................................................'

'.........................................................'

Tel.: '.........................................................'

E-Mail: '.........................................................'

Nachweise über die Sach- und Fachkunde sind auf Verlangen des AG nachzureichen.

**04.03.001 An- und Abfahrt für eingehende Untersuchung**
An- und Abfahrt für eingehende Untersuchung
am Baumbestand am Deich nach Bedarf
Kosten für An- und Abfahrt des sachkundigen Kontrolleurs einschl. eventuell notwendiger Zusatzkosten
Die Vergütung erfolgt pro Abruf/Untersuchung.
Menge: 1,000 St

**04.03.002 Sichtprüfung und eingehende Untersuchung**
Durchführung der eingehenden Baumuntersuchung durch Sachkundigen gemäß Aufgabenstellung  Pkt. 2.1.5, wenn bei einer regulären Baumkontrolle Schäden wie Fäule, Höhlen, Risse oder Pilzbefall entdeckt werden.
Zur Feststellung der Verkehrssicherheit gemäß FLL-Baumkontrollrichtlinien sowie den anerkannten Regeln der Technik
Menge: 1,000 St

**04.03.003 Erste Bohrwiderstandsmessung**
Erste elektronische Bohrwiderstandsmessung zur Ermittlung der Restwandstärke, Bestimmung der Holzdichte zur Identifizierung von Schäden wie Fäule und Höhlungen

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**04.03.004 Weitere Bohrwiderstandsmessungen**
Weitere elektronische Bohrwiderstandsmessung zur Ermittlung der Restwandstärke, Bestimmung der Holzdichte zur Identifizierung von Schäden wie Fäule und Höhlungen am selben Individuum

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**04.03.005 Schalltomographische Untersuchung**
Durchführen einer schalltomographischen Utersuchung zur Beurteilung der inneren Holzstruktur, der Restwandstärke und zur Feststellung von Fäulen, Hohlräumen und anderen strukturellen Defekten im Stamm- und Wurzelbereich von Bäumen.
Die Untersuchung dient der Überprüfung der Verkehrssicherheit gemäß FLL-Baumkontrollrichtlinie, ZTV Baumpflege und der VTA-Methode (Visual Tree Assessment)

Angabe der Schalltomographie-Technik, der notwendigen Messdichte und Hinweis auf die Frequenz der eingesetzten Schallwellen
Beurteilung der Standsicherheit und der Verkehrssicherheit
Erstellung von Schnittbildern des zu untersuchenden Baumes, Analyse der Schallgeschwindigkeit in den Bäumen und Identifizierung und Quantifizierung von Schäden

einschl. Durchführung, Auswertung, Bewertung und vollständiger Dokumentaion
Menge: 1,000 St

**04.03.006 Zuglastwiderstandsmessung**
Durchführung einer fachgerechten Zuglastwiderstandsmessung (Zugversuch) zur Beurteilung der Standsicherheit und Bruchsicherheit von Bäumen.
Die Arbeiten sind nach den anerkannten Regeln der Technik, insbesondere nach den FLL- Baumkontrollrichtlinien und gängigen Verfahren (z.B. Pulling Test nach Wessolly, SIM, Statik-Integrations-Methode) auszuführen.
Messung der Verformung am Stamm (Dehnung) und der Neigung der Wurzelplatte (Kippbewegung) mithilfe von Dehnungs- bzw. Neigungssensoren (Elastometer) und Inclinometer.
Die gesamte Prozedur wird beendet, bevor der Baum Schaden nimmt, da alle Verformungen reversibel sein müssen.

einschl. Durchführung, Auswertung, Bewertung und vollständiger Dokumentaion
Menge: 1,000 St

**04.03.007 Erstellung Baumgutachten**
Erstellung eines Baumgutachtens

Auswertung der Daten der Messungen aus den vorherigen Positionen und Erstellung des schriftlichen Gutachtens.
Eingabe der Baumparameter, Sicherheitserwartung, Vitalität, verbale Beschreibung des Zustandes von Wurzel, Stamm und Krone.
Erläuterung der Messtechnik sowie die Anzahl und die Positionen der Bohrlöcher mit Fotos und der Darstelung Messkurve (Aufzeichnung des Widerstandsverlaufs in einer Messkurve, die im Gutachten dargestellt und entsprechend ausgewertet wird).
Analyse der Messergebnisse: Interpretation der Kurven zur Identifizierung von Schwachstellen
inkl. der notwendigen Vorarbeiten und die detaillierte Auswertung zur Erkennung von Hohlräumen, Rissen oder Fäulnis.

Darstellung der Ergebnisse der messtechnischen Untersuchungen, Risikobewertung sowie klaren Handlungsempfehlungen für den AG zur rechtlichen Absicherung gegenüber Dritten

Übergabe der Dokumentation als pdf-Format
Menge: 8,000 h

### Bereich 05 Titel 2 Ersterfassung u. Baumkontrollen Ing.bereich Ost

#### Abschnitt 05.01 Gewässer Neugraben

*Hinweis: Allgemeines: Gewässer Neugraben*
Allgemeines: Gewässer Neugraben

Auf einer Länge von ca.22,4 km  ist der Neugraben (künstlich angelegter Wasserkanal) ein Gewässer I. Ordnung,
Er entspringt nahe der OL Annaburg, durchfließt mehrere Ortslagen und mündet bei Grabo in die Schwarze Elster.

Für die ca. 22,4 km des Neugraben ist der Landesbetrieb für Hochwasserschutz und Wasserwirtschaft, Flussbereich Wittenberg, unterhaltungspflichtig.

Es sollen Einzelbäume in folgenden Abschnitten erfasst werden:

OL Annaburg:  Abschnittslänge ca. 2.200m

        - 250 Einzelbäume

Gerbis Vorwerk:  Abschnittslänge ca. 850m

        - 50 Einzelbäume

Die ausgeschriebenen Mengen sind Richtwerte.

**05.01.001 An- und Abfahrt für Baumkontrollen je Deichabschnitt**
An- und Abfahrt für Baumkontrollen je Deichabschnitt
anfallende Kosten für An- und Abfahrt einschl. eventuell notwendiger Zusatzkosten sind einzukalkulieren
Die  Vergütung erfolgt pro Kontrollintervall am Deich nur einmalig pauschal.
Menge: 1,000 psch

**05.01.002 Begehung der Kontrollabschnitte (Ortslagen)**
Begehung der Kontrollabschnitte am Deich und den zugeordneten Liegenschaften, Grundlage für die Örtlichkeiten und Streckenlänge bildet das vorliegende Baumkataster. Die  Vergütung erfolgt pro Kontrollintervall je Deich nur einmalig pauschal.
Menge: 1,000 psch

**05.01.003 Ersterfassung/ Erstaufnahme von Einzelbäumen**
Ersterfassung/ Erstaufnahme von Einzelbäumen,
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 300,000 St

**05.01.004 Visuelle Folgebeurteilung von erfassten Einzelbäumen**
Visuelle Beurteilung von erfassten Einzelbäumen,
dabei sind die gemäß Aufgabenbeschreibung unter Punkt 2.1.1 und 2.1.3  aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Stück
Menge: 300,000 St

**05.01.005 Lieferung und Anbringung von Baumplaketten**
Lieferung und Anbringen von Baumplaketten, z.B. weißen Aluplaketten mit grünem Rand (siehe Anlage 1 zur Leistungsbeschreibung) Lasergravur oder  Edelstahlplaketten mit gestanzten Nummern, Durchmesser ca. 45mm inkl. Schrauben (herausdrehbar), nach Möglichkeit mit fortlaufender Nummerierung, Anzubringen bei Ersterfassung. Eintragung der Plakettennummer in das entsprechende Feld in Arbokat
Abrechnung lt. Lieferschein
Menge: 300,000 St

**05.01.006 Einmessen der Bäume mit GPS / Digitalisierung der Baumstandorte**
Einmessung der Bäume mit hochwertigem GPS sowie mit einer Genauigkeit von kleiner +/- 1,0 m
Grundkarten werden im +dxf-Format bzw. als Shape zur Verfügung gestellt
Menge: 300,000 St

**05.01.007 vermessungstechnische Erfassung von Baumstandorten**
Einmessung von Bäumen bei Baumstandorten in Grenzlage mit einer Genauigkeit von 5 cm im Lagestatus und  1 m Höhe über GOK
Menge: 30,000 St

**05.01.008 Lieferung und Anbringen von Ersatzplaketten**
Lieferung und Anbringen von Ersatzplaketten
entsprechend Bestand, von weißen Aluplaketten mit grünem Rand (siehe Anlage 1 der Leistungsbeschreibung) mit  Lasergravur oder  Edelstahlplaketten mit gestanzten Nummern, Durchmesser ca. 45mm inkl. Schrauben (herausdrehbar) oder Nägeln in c.a. 2,50m Höhe am Stamm anbringen, nach Möglichkeit mit fortlaufender Nummerierung.
Bei geänderter Plakettennummer Aktualisierung des entsprechenden Feldes in Arbokat.
Abrechnung lt. Lieferschein
Menge: 10,000 St

#### Abschnitt 05.02 Teilleistung Artenschutzrechtliche Prüfung

*Hinweis: Teilleistung Artenschutzrechtliche Prüfung*
In Folge der Baumkontrollen sind Gehölzschnittmaßnahmen oder Fällungen zur Wiedererlangung der Verkehrssicherheit durchzuführen.
Um die artenschutzrechtlichen Verbotstatbestände des §44 Abs. 1 Nr. 1-3 BNatschG auszuschließen, ist vor Beginn der Gehölzpflegemaßnahme eine Sichtkontrolle an zuvor festgelegeten Bäumen durch sachkundiges Personal vorzunehmen.
Der AN verfügt über das notwendige Fachwissen und die notwendige technische Ausstattung (Wildkamera, Endoskop-Kamera, GPS Empfänger o. ä.).

Sollte der AN nicht über die notwendigen Kenntnisse und technische Ausstattung verfügen, so kann er einen fachkundigen und leistungsfähigen Nachunternehmer für die Leistungen binden.

Der entsprechende Nachunternehmer ist hier  mit seinen Kontaktdaten zu benennen:

Name: '.........................................................'

Adresse: '.........................................................'

'.........................................................'

Tel.: '.........................................................'

E-Mail: '.........................................................'

Nachweise über die Sach- und Fachkunde sind auf Verlangen des AG nachzureichen.

**05.02.001 An- und Abfahrt für artenschutzrechtliche Prüfung**
An- und Abfahrt für artenschutzrechtliche Prüfung
am Baumbestand am Deich/Gewässer nach Bedarf
Kosten für An- und Abfahrt des sachkundigen Kontrolleurs einschl. eventuell notwendiger Zusatzkosten
Die Vergütung erfolgt pro Abruf/Tageseinsatz.
Menge: 1,000 St

**05.02.002 Durchführung der artenschutzrechtlichen Prüfung**
Durchführung der artenschutzrechtlichen Prüfung durch Sachkundigen gemäß Aufgabenstellung  Pkt. 2.1.4
Sichtkontrolle einschl. der notwendigen Untersuchungstechnik, Dokumentation mittels Fotos und GPS, Luftbildern, Erstellung entprechender Protokolle zum Nachweis gegenüber der UNB, Abstimmungen mit UNB,
Abrechnung auf Nachweis
Menge: 24,000 h

#### Abschnitt 05.03 Teilleistung Eingehende Untersuchung - Baumgutachten

*Hinweis: Teilleistung Eingehende Untersuchung - Baumgutachten*
In Folge der Baumkontrollen ist die Feststellung der Standsicherheit in Ausnahmefällen durch eine eingehende Untersuchung notwendig. Die Pflicht der Gewährleistung der Verkehrssicherheit der Bäume im Eigentum des LHW's leitet sich aus § 823 des Bürgerlichen Gesetzbuches (BGB) ab.
Die Durchführung der Standsicherheitsuntersuchungen, Messungen und Dokumentation ist durch sachkundiges Personal vorzunehmen.
Der AN verfügt über das notwendige Fachwissen und die notwendige technische Ausstattung.

Sollte der AN nicht über die notwendigen Kenntnisse und technische Ausstattung verfügen, so kann er einen fachkundigen und leistungsfähigen Nachunternehmer für die Leistungen binden.

Der entsprechende Nachunternehmer ist hier  mit seinen Kontaktdaten zu benennen:

Name: '.........................................................'

Adresse: '.........................................................'

'.........................................................'

Tel.: '.........................................................'

E-Mail: '.........................................................'

Nachweise über die Sach- und Fachkunde sind auf Verlangen des AG nachzureichen.

**05.03.001 An- und Abfahrt für eingehende Untersuchung**
An- und Abfahrt für eingehende Untersuchung
am Baumbestand am Deich nach Bedarf
Kosten für An- und Abfahrt des sachkundigen Kontrolleurs einschl. eventuell notwendiger Zusatzkosten
Die Vergütung erfolgt pro Abruf/Untersuchung.
Menge: 1,000 St

**05.03.002 Sichtprüfung und eingehende Untersuchung**
Durchführung der eingehenden Baumuntersuchung durch Sachkundigen gemäß Aufgabenstellung  Pkt. 2.1.5, wenn bei einer regulären Baumkontrolle Schäden wie Fäule, Höhlen, Risse oder Pilzbefall entdeckt werden.
Zur Feststellung der Verkehrssicherheit gemäß FLL-Baumkontrollrichtlinien sowie den anerkannten Regeln der Technik
Menge: 1,000 St

**05.03.003 Erste Bohrwiderstandsmessung**
Erste elektronische Bohrwiderstandsmessung zur Ermittlung der Restwandstärke, Bestimmung der Holzdichte zur Identifizierung von Schäden wie Fäule und Höhlungen

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**05.03.004 Weitere Bohrwiderstandsmessungen**
Weitere elektronische Bohrwiderstandsmessung zur Ermittlung der Restwandstärke, Bestimmung der Holzdichte zur Identifizierung von Schäden wie Fäule und Höhlungen am selben Individuum

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**05.03.005 Schalltomographische Untersuchung**
Durchführen einer schalltomographischen Utersuchung zur Beurteilung der inneren Holzstruktur, der Restwandstärke und zur Feststellung von Fäulen, Hohlräumen und anderen strukturellen Defekten im Stamm- und Wurzelbereich von Bäumen.
Die Untersuchung dient der Überprüfung der Verkehrssicherheit gemäß FLL-Baumkontrollrichtlinie, ZTV Baumpflege und der VTA-Methode (Visual Tree Assessment)

Angabe der Schalltomographie-Technik, der notwendigen Messdichte und Hinweis auf die Frequenz der eingesetzten Schallwellen
Beurteilung der Standsicherheit und der Verkehrssicherheit
Erstellung von Schnittbildern des zu untersuchenden Baumes, Analyse der Schallgeschwindigkeit in den Bäumen und Identifizierung und Quantifizierung von Schäden

einschl. Durchführung, Auswertung, Bewertung und vollständiger Dokumentaion
Menge: 1,000 St

**05.03.006 Zuglastwiderstandsmessung**
Durchführung einer fachgerechten Zuglastwiderstandsmessung (Zugversuch) zur Beurteilung der Standsicherheit und Bruchsicherheit von Bäumen.
Die Arbeiten sind nach den anerkannten Regeln der Technik, insbesondere nach den FLL- Baumkontrollrichtlinien und gängigen Verfahren (z.B. Pulling Test nach Wessolly, SIM, Statik-Integrations-Methode) auszuführen.
Messung der Verformung am Stamm (Dehnung) und der Neigung der Wurzelplatte (Kippbewegung) mithilfe von Dehnungs- bzw. Neigungssensoren (Elastometer) und Inclinometer.
Die gesamte Prozedur wird beendet, bevor der Baum Schaden nimmt, da alle Verformungen reversibel sein müssen.

einschl. Durchführung, Auswertung, Bewertung und vollständiger Dokumentaion
Menge: 1,000 St

**05.03.007 Erstellung Baumgutachten**
Erstellung eines Baumgutachtens

Auswertung der Daten der Messungen aus den vorherigen Positionen und Erstellung des schriftlichen Gutachtens.
Eingabe der Baumparameter, Sicherheitserwartung, Vitalität, verbale Beschreibung des Zustandes von Wurzel, Stamm und Krone.
Erläuterung der Messtechnik sowie die Anzahl und die Positionen der Bohrlöcher mit Fotos und der Darstelung Messkurve (Aufzeichnung des Widerstandsverlaufs in einer Messkurve, die im Gutachten dargestellt und entsprechend ausgewertet wird).
Analyse der Messergebnisse: Interpretation der Kurven zur Identifizierung von Schwachstellen
inkl. der notwendigen Vorarbeiten und die detaillierte Auswertung zur Erkennung von Hohlräumen, Rissen oder Fäulnis.

Darstellung der Ergebnisse der messtechnischen Untersuchungen, Risikobewertung sowie klaren Handlungsempfehlungen für den AG zur rechtlichen Absicherung gegenüber Dritten

Übergabe der Dokumentation als pdf-Format
Menge: 8,000 h

### Bereich 06 Titel 2 Ersterfassung u. Baumkontrollen Ing.bereich Ost

#### Abschnitt 06.01 Gewässer Schwarze Elster

*Hinweis: Allgemeines: Gewässer Schwarze Elster*
Allgemeines: Gewässer Schwarze Elster

Auf einer Länge von ca.29,0 km  ist die Schwarze Elster in Sachsen-Anhalt ein Gewässer I. Ordnung.
Sie entspringt in Sachsen, durchfließt mehrere Ortslagen, unter anderem in der Elbe-Elster-Niederung die Städte Bad Liebenwerda, Herzberg und Jessen und mündet nahe der Gemeinde Elster (Elbe) in die Elbe.

Für die Schwarze Elster ist in diesem Bereich der Landesbetrieb für Hochwasserschutz und Wasserwirtschaft, Flussbereich Wittenberg, unterhaltungspflichtig.

Es sollen Einzelbäume in folgendem Abschnitt erfasst werden:

OL Arnsnesta:  Abschnittslänge ca. 2.500m

        - 290 Einzelbäume

Die ausgeschriebenen Mengen sind Richtwerte.

**06.01.001 An- und Abfahrt für Baumkontrollen je Deichabschnitt**
An- und Abfahrt für Baumkontrollen je Deichabschnitt
anfallende Kosten für An- und Abfahrt einschl. eventuell notwendiger Zusatzkosten sind einzukalkulieren
Die  Vergütung erfolgt pro Kontrollintervall am Deich nur einmalig pauschal.
Menge: 1,000 psch

**06.01.002 Begehung der Kontrollabschnitte (Ortslagen)**
Begehung der Kontrollabschnitte am Deich und den zugeordneten Liegenschaften, Grundlage für die Örtlichkeiten und Streckenlänge bildet das vorliegende Baumkataster. Die  Vergütung erfolgt pro Kontrollintervall je Deich nur einmalig pauschal.
Menge: 1,000 psch

**06.01.003 Ersterfassung/ Erstaufnahme von Einzelbäumen**
Ersterfassung/ Erstaufnahme von Einzelbäumen,
dabei sind die gemäß Aufgabenbeschreibung unter Punkt 2.1.1 und 2.1.3 aufgeführten Kontrollparameter abzuarbeiten und in der Datenbank zu dokumentieren, wie zum Beispiel:
Allgemeine Informationen zum Baum, Überprüfung und Anpassung der veränderlichen Daten,
Beurteilung der Schadensmerkmale, Erstaufnahme von Fotos vom Baum,  Fotos von Schadbildern, Einmessen des Baumes mittels GPS, Bewertung der Vitalität und Sicherheitserwartung, Festlegung der Verkehrssicherheit, Festlegung von Pflege- und/oder Fällmaßnahmen
Festlegung der Notwendigkeit einer Artenschutzrechtlichen Prüfung, Festlegung der nächsten Kontrolle bzw. des Kontrollintervalls, Abrechnung pro Stück
Menge: 290,000 St

**06.01.004 Visuelle Folgebeurteilung von erfassten Einzelbäumen**
Visuelle Beurteilung von erfassten Einzelbäumen,
dabei sind die gemäß Aufgabenbeschreibung unter Punkt 2.1.1 und 2.1.3  aufgeführten Kontrollparameter abzuarbeiten und in der Datenbank zu dokumentieren, wie zum Beispiel:
Überprüfung der bereits erfassten allgemeinen Informationen zum Baum, Überprüfung und Anpassung der veränderlichen Daten,
Beurteilung der Schadensmerkmale, Fotos von Schadbildern, Bewertung der Vitalität und Sicherheitserwartung, Festlegung der Verkehrssicherheit, Festlegung von Pflege- und/oder Fällmaßnahmen
Festlegung der Notwendigkeit einer Artenschutzrechtlichen Prüfung, Festlegung der nächsten Kontrolle bzw. des Kontrollintervalls, Nachregulierung der Baumplakette je nach Zuwachs (bei geschraubten Befestigungen Schraube nachstellen)
Abrechnung pro Stück
Menge: 290,000 St

**06.01.005 Lieferung und Anbringung von Baumplaketten**
Lieferung und Anbringen von Baumplaketten, z.B. weißen Aluplaketten mit grünem Rand (siehe Anlage 1 zur Leistungsbeschreibung) Lasergravur oder  Edelstahlplaketten mit gestanzten Nummern, Durchmesser ca. 45mm inkl. Schrauben (herausdrehbar), nach Möglichkeit mit fortlaufender Nummerierung, Anzubringen bei Ersterfassung. Eintragung der Plakettennummer in das entsprechende Feld in Arbokat
Abrechnung lt. Lieferschein
Menge: 290,000 St

**06.01.006 Einmessen der Bäume mit GPS / Digitalisierung der Baumstandorte**
Einmessung der Bäume mit hochwertigem GPS sowie mit einer Genauigkeit von kleiner +/- 1,0 m
Grundkarten werden im +dxf-Format bzw. als Shape zur Verfügung gestellt
Menge: 290,000 St

**06.01.007 vermessungstechnische Erfassung von Baumstandorten**
Einmessung von Bäumen bei Baumstandorten in Grenzlage mit einer Genauigkeit von 5 cm im Lagestatus und  1 m Höhe über GOK
Menge: 30,000 St

**06.01.008 Lieferung und Anbringen von Ersatzplaketten**
Lieferung und Anbringen von Ersatzplaketten
entsprechend Bestand, von weißen Aluplaketten mit grünem Rand (siehe Anlage 1 der Leistungsbeschreibung) mit  Lasergravur oder  Edelstahlplaketten mit gestanzten Nummern, Durchmesser ca. 45mm inkl. Schrauben (herausdrehbar) oder Nägeln in c.a. 2,50m Höhe am Stamm anbringen, nach Möglichkeit mit fortlaufender Nummerierung.
Bei geänderter Plakettennummer Aktualisierung des entsprechenden Feldes in Arbokat.
Abrechnung lt. Lieferschein
Menge: 10,000 St

#### Abschnitt 06.02 Teilleistung Artenschutzrechtliche Prüfung

*Hinweis: Teilleistung Artenschutzrechtliche Prüfung*
In Folge der Baumkontrollen sind Gehölzschnittmaßnahmen oder Fällungen zur Wiedererlangung der Verkehrssicherheit durchzuführen.
Um die artenschutzrechtlichen Verbotstatbestände des §44 Abs. 1 Nr. 1-3 BNatschG auszuschließen, ist vor Beginn der Gehölzpflegemaßnahme eine Sichtkontrolle an zuvor festgelegeten Bäumen durch sachkundiges Personal vorzunehmen.
Der AN verfügt über das notwendige Fachwissen und die notwendige technische Ausstattung (Wildkamera, Endoskop-Kamera, GPS Empfänger o. ä.).

Sollte der AN nicht über die notwendigen Kenntnisse und technische Ausstattung verfügen, so kann er einen fachkundigen und leistungsfähigen Nachunternehmer für die Leistungen binden.

Der entsprechende Nachunternehmer ist hier  mit seinen Kontaktdaten zu benennen:

Name: '.........................................................'

Adresse: '.........................................................'

'.........................................................'

Tel.: '.........................................................'

E-Mail: '.........................................................'

Nachweise über die Sach- und Fachkunde sind auf Verlangen des AG nachzureichen.

**06.02.001 An- und Abfahrt für artenschutzrechtliche Prüfung**
An- und Abfahrt für artenschutzrechtliche Prüfung
am Baumbestand am Deich/Gewässer nach Bedarf
Kosten für An- und Abfahrt des sachkundigen Kontrolleurs einschl. eventuell notwendiger Zusatzkosten
Die Vergütung erfolgt pro Abruf/Tageseinsatz.
Menge: 1,000 St

**06.02.002 Durchführung der artenschutzrechtlichen Prüfung**
Durchführung der artenschutzrechtlichen Prüfung durch Sachkundigen gemäß Aufgabenstellung  Pkt. 2.1.4
Sichtkontrolle einschl. der notwendigen Untersuchungstechnik, Dokumentation mittels Fotos und GPS, Luftbildern, Erstellung entprechender Protokolle zum Nachweis gegenüber der UNB, Abstimmungen mit UNB,
Abrechnung auf Nachweis
Menge: 24,000 h

#### Abschnitt 06.03 Teilleistung Eingehende Untersuchung - Baumgutachten

*Hinweis: Teilleistung Eingehende Untersuchung - Baumgutachten*
In Folge der Baumkontrollen ist die Feststellung der Standsicherheit in Ausnahmefällen durch eine eingehende Untersuchung notwendig. Die Pflicht der Gewährleistung der Verkehrssicherheit der Bäume im Eigentum des LHW's leitet sich aus § 823 des Bürgerlichen Gesetzbuches (BGB) ab.
Die Durchführung der Standsicherheitsuntersuchungen, Messungen und Dokumentation ist durch sachkundiges Personal vorzunehmen.
Der AN verfügt über das notwendige Fachwissen und die notwendige technische Ausstattung.

Sollte der AN nicht über die notwendigen Kenntnisse und technische Ausstattung verfügen, so kann er einen fachkundigen und leistungsfähigen Nachunternehmer für die Leistungen binden.

Der entsprechende Nachunternehmer ist hier  mit seinen Kontaktdaten zu benennen:

Name: '.........................................................'

Adresse: '.........................................................'

'.........................................................'

Tel.: '.........................................................'

E-Mail: '.........................................................'

Nachweise über die Sach- und Fachkunde sind auf Verlangen des AG nachzureichen.

**06.03.001 An- und Abfahrt für eingehende Untersuchung**
An- und Abfahrt für eingehende Untersuchung
am Baumbestand am Deich nach Bedarf
Kosten für An- und Abfahrt des sachkundigen Kontrolleurs einschl. eventuell notwendiger Zusatzkosten
Die Vergütung erfolgt pro Abruf/Untersuchung.
Menge: 1,000 St

**06.03.002 Sichtprüfung und eingehende Untersuchung**
Durchführung der eingehenden Baumuntersuchung durch Sachkundigen gemäß Aufgabenstellung  Pkt. 2.1.5, wenn bei einer regulären Baumkontrolle Schäden wie Fäule, Höhlen, Risse oder Pilzbefall entdeckt werden.
Zur Feststellung der Verkehrssicherheit gemäß FLL-Baumkontrollrichtlinien sowie den anerkannten Regeln der Technik
Menge: 1,000 St

**06.03.003 Erste Bohrwiderstandsmessung**
Erste elektronische Bohrwiderstandsmessung zur Ermittlung der Restwandstärke, Bestimmung der Holzdichte zur Identifizierung von Schäden wie Fäule und Höhlungen

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**06.03.004 Weitere Bohrwiderstandsmessungen**
Weitere elektronische Bohrwiderstandsmessung zur Ermittlung der Restwandstärke, Bestimmung der Holzdichte zur Identifizierung von Schäden wie Fäule und Höhlungen am selben Individuum

Durchführung der Messung mit einem elektronischen Bohrwiderstandsmessgerät (z.B. IML-Resi PD, Resistograph oder gleichwertig)
Bohrungen an den festgelegten Messhöhen und -richtungenn (in der Regel in Stammfußnähe, auf Brusthöhe oder in Verdachtszonen), gemäß Untersuchungsplan
Verwendung von Feinnadelbohrern (Bohrdurchmesser ≤ 3 mm)
Messgeschwindigkeit und Eindringtiefe gemäß Herstellerangaben und Baumart anpassen
Aufzeichnung des Bohwiderstandsverlaufs über die gesamte Bohrtiefe
Die Untersuchung dient der Beurteilung der Standsicherheit und Bruchsicherheit gemäß FLL-Baumkontrollrichtlinie, ZTV-Baumpflege und VTA-Methode (Visual Tree Assessment)

einschl. Durchführung, Auswertung, Bewertung und vollständiger Dokumentation
Menge: 1,000 St

**06.03.005 Schalltomographische Untersuchung**
Durchführen einer schalltomographischen Utersuchung zur Beurteilung der inneren Holzstruktur, der Restwandstärke und zur Feststellung von Fäulen, Hohlräumen und anderen strukturellen Defekten im Stamm- und Wurzelbereich von Bäumen.
Die Untersuchung dient der Überprüfung der Verkehrssicherheit gemäß FLL-Baumkontrollrichtlinie, ZTV Baumpflege und der VTA-Methode (Visual Tree Assessment)

Angabe der Schalltomographie-Technik, der notwendigen Messdichte und Hinweis auf die Frequenz der eingesetzten Schallwellen
Beurteilung der Standsicherheit und der Verkehrssicherheit
Erstellung von Schnittbildern des zu untersuchenden Baumes, Analyse der Schallgeschwindigkeit in den Bäumen und Identifizierung und Quantifizierung von Schäden

einschl. Durchführung, Auswertung, Bewertung und vollständiger Dokumentaion
Menge: 1,000 St

**06.03.006 Zuglastwiderstandsmessung**
Durchführung einer fachgerechten Zuglastwiderstandsmessung (Zugversuch) zur Beurteilung der Standsicherheit und Bruchsicherheit von Bäumen.
Die Arbeiten sind nach den anerkannten Regeln der Technik, insbesondere nach den FLL- Baumkontrollrichtlinien und gängigen Verfahren (z.B. Pulling Test nach Wessolly, SIM, Statik-Integrations-Methode) auszuführen.
Messung der Verformung am Stamm (Dehnung) und der Neigung der Wurzelplatte (Kippbewegung) mithilfe von Dehnungs- bzw. Neigungssensoren (Elastometer) und Inclinometer.
Die gesamte Prozedur wird beendet, bevor der Baum Schaden nimmt, da alle Verformungen reversibel sein müssen.

einschl. Durchführung, Auswertung, Bewertung und vollständiger Dokumentaion
Menge: 1,000 St

**06.03.007 Erstellung Baumgutachten**
Erstellung eines Baumgutachtens

Auswertung der Daten der Messungen aus den vorherigen Positionen und Erstellung des schriftlichen Gutachtens.
Eingabe der Baumparameter, Sicherheitserwartung, Vitalität, verbale Beschreibung des Zustandes von Wurzel, Stamm und Krone.
Erläuterung der Messtechnik sowie die Anzahl und die Positionen der Bohrlöcher mit Fotos und der Darstelung Messkurve (Aufzeichnung des Widerstandsverlaufs in einer Messkurve, die im Gutachten dargestellt und entsprechend ausgewertet wird).
Analyse der Messergebnisse: Interpretation der Kurven zur Identifizierung von Schwachstellen
inkl. der notwendigen Vorarbeiten und die detaillierte Auswertung zur Erkennung von Hohlräumen, Rissen oder Fäulnis.

Darstellung der Ergebnisse der messtechnischen Untersuchungen, Risikobewertung sowie klaren Handlungsempfehlungen für den AG zur rechtlichen Absicherung gegenüber Dritten

Übergabe der Dokumentation als pdf-Format
Menge: 8,000 h

## Zusätzlicher Text
Frau Ruffert
